# Reparación de imprimación de cubiertas

- Propiedad del archivo: CYPE INGENIEROS, S.A.
- Formato: FIEBDC-3/2002
- Ámbito geográfico: Chile
- Divisa: CHL
- Costes indirectos: 3.00 %
- Gastos generales: 13.00 %
- Beneficio industrial: 6.00 %
- IVA: 19.00 %

## N Aislamientos e imprimaciones

### NI Imprimaciones

#### NIG Cubiertas, galerías y balcones

**NIG221** m² Reparación de imprimación de cubiertas, realizada mediante el sistema visto MasterSeal Roof 2103 "BASF", de 2 a 2,5 mm de espesor total, compuesta por: membrana de impermeabilizante líquido, MasterSeal M 803 "BASF", de color gris, aplicada mediante sistema de proyección mecánica en caliente; y capa de acabado con sellante de color gris RAL 7032, MasterSeal TC 259 "BASF", aplicada mediante brocha, rodillo o pistola; previa imprimación con MasterSeal P 682 "BASF", aplicada con un paño, sobre superficie soporte de cerámica vitrificada (no incluida en este precio).
Reparación de imprimación de cubiertas, realizada mediante el sistema visto MasterSeal Roof 2103 "BASF", de 2 a 2,5 mm de espesor total, compuesta por: membrana de impermeabilizante líquido, MasterSeal M 803 "BASF", de color gris, de dos componentes a base de resina de poliuretano, aplicada mediante sistema de proyección mecánica en caliente; y capa de acabado con sellante de color gris RAL 7032, MasterSeal TC 259 "BASF", compuesto por poliuretano alifático monocomponente y disolventes, aplicada mediante brocha, rodillo o pistola. Incluso parte proporcional de limpieza y preparación de la superficie soporte de cerámica vitrificada, aplicación de imprimación transparente, MasterSeal P 682 "BASF", a base de silano monocomponente, con resistencia a los rayos UV, con un paño; y resolución de puntos singulares.
Incluye: Limpieza y preparación de la superficie soporte. Aplicación de la imprimación. Formación de la membrana. Resolución de los puntos singulares. Aplicación de la capa de sellado.
Criterio de medición de proyecto: Superficie medida en proyección horizontal, según documentación gráfica de Proyecto, desde las caras interiores de los antepechos o petos perimetrales que la limitan.
Criterio de medición de obra: Se medirá, en proyección horizontal, la superficie realmente ejecutada según especificaciones de Proyecto, desde las caras interiores de los antepechos o petos perimetrales que la limitan.

| Código | Ud | Descripción | Rendimiento | Precio | Importe |
|---|---|---|---|---|---|
| mt15bas120b | kg | Imprimación transparente, MasterSeal P 682 "BASF", a base de silano monocomponente, con resistencia a los rayos UV, para aplicar sobre superficie soporte de cerámica vitrificada. (material) | 0.050 | 30607.94 | 1530.40 |
| mt15bas120d | kg | Imprimación transparente y puente de unión, MasterSeal P 691 "BASF", a base de resina de poliuretano monocomponente y disolventes, para aplicar sobre PVC, EPDM, madera, poliéster o fibrocemento, o sobre membranas proyectadas tipo MasterSeal. (material) | 0.100 | 10298.00 | 1029.80 |
| mt15bas160a | kg | Impermeabilizante líquido, MasterSeal M 803 "BASF", de color gris, de dos componentes a base de resina de poliuretano, para aplicar mediante sistema de proyección mecánica en caliente, para conformar una membrana impermeable en azoteas o inclinadas. (material) | 2.200 | 15741.23 | 34630.71 |
| mt15bas150c | kg | Sellante de color gris RAL 7032, MasterSeal TC 259 "BASF", compuesto por poliuretano alifático monocomponente y disolventes, de aplicación como capa de acabado elástica y resistente a los rayos UV, en el sistema MasterSeal Roof de imprimación vista de cubiertas. (material) | 0.200 | 11589.33 | 2317.87 |
| mo032 | h | Maestro 1ª aplicador de productos impermeabilizantes. (mano de obra) | 0.348 | 4856.40 | 1690.03 |
| mo070 | h | Ayudante aplicador de productos impermeabilizantes. (mano de obra) | 0.348 | 3580.11 | 1245.88 |
| % | % | Herramientas | 2 % | 42444.69 | 848.89 |
|  |  | Costes directos |  |  | 43293.58 |
