# Aireador de admisión, caudal máximo 10 l/s, de 1200x80x12 mm, para ventilación mecánica

- Propiedad del archivo: CYPE INGENIEROS, S.A.
- Formato: FIEBDC-3/2002
- Ámbito geográfico: Chile
- Divisa: CHL
- Costes indirectos: 3.00 %
- Gastos generales: 13.00 %
- Beneficio industrial: 6.00 %
- IVA: 19.00 %

**IVM010** Ud Aireador de admisión, caudal máximo 10 l/s, de 1200x80x12 mm, para ventilación mecánica.
Suministro y montaje de aireador de admisión, de aluminio lacado en color a elegir de la carta RAL, caudal máximo 10 l/s, de 1200x80x12 mm, con abertura de 800x12 mm, aislamiento acústico de 39 dBA y filtro antipolución, para colocar en posición horizontal encima de las puertas exteriores y ventanas de aluminio o PVC, hasta 80 mm de profundidad, para ventilación mecánica. Incluso accesorios de montaje. Totalmente montado.
Incluye: Replanteo. Fijación del aireador encima de la carpintería.
Criterio de medición de proyecto: Número de unidades previstas, según documentación gráfica de Proyecto.
Criterio de medición de obra: Se medirá el número de unidades realmente ejecutadas según especificaciones de Proyecto.

| Código | Ud | Descripción | Rendimiento | Precio | Importe |
|---|---|---|---|---|---|
| mt20sva235a | Ud | Aireador de admisión, de aluminio lacado en color a elegir de la carta RAL, caudal máximo 10 l/s, de 1200x80x12 mm, con abertura de 800x12 mm, aislamiento acústico de 39 dBA y filtro antipolución tipo S30, para colocar en posición horizontal encima de las puertas exteriores y ventanas de aluminio o PVC, hasta 80 mm de profundidad. (material) | 1.000 | 30261.51 | 30261.51 |
| mo011 | h | Maestro 1ª montador. (mano de obra) | 0.177 | 5122.14 | 906.62 |
| mo080 | h | Ayudante montador. (mano de obra) | 0.177 | 3648.83 | 645.84 |
| % | % | Herramientas | 2 % | 31813.97 | 636.28 |
|  |  | Costes directos |  |  | 32450.25 |
