# Hormigón para armar en placas de fundación

- Propiedad del archivo: CYPE Ingenieros S.A.
- Formato: FIEBDC-3/2016
- Programa: Generador de precios de la construcción. CYPE Ingenieros, S.A.
- Fecha: 01/06/2024
- Ámbito geográfico: Chile
- Divisa: CHL
- Costes indirectos: 3 %
- Gastos generales: 13 %
- Beneficio industrial: 6 %
- IVA: 19 %

## C Fundaciones

### CH Hormigones, aceros y moldajes

#### CHH Hormigones

**CHH030** m³ Hormigón para armar en placas de fundación.
Hormigón para armar en placas de fundación, H20 (20) 20/7, no expuesto a ciclos hielo-deshielo, exposición a sulfatos despreciable, sin requerimiento de permeabilidad, no expuesto a ambientes salinos, docilidad blanda, preparado en central, y vaciado con medios manuales.
Incluye: Vaciado y compactación del hormigón. Curado del hormigón.
Criterio de medición de proyecto: Volumen teórico, según documentación gráfica de Proyecto.
Criterio de medición de obra: Se medirá el volumen teórico ejecutado según especificaciones de Proyecto, sin incluir los incrementos por excesos de excavación no autorizados.

| Código | Ud | Descripción | Rendimiento | Precio | Importe |
|---|---|---|---|---|---|
| mt10haf090aeeq | m³ | Hormigón H20 (20) 20/7, no expuesto a ciclos hielo-deshielo, exposición a sulfatos despreciable, sin requerimiento de permeabilidad, no expuesto a ambientes salinos, docilidad blanda, preparado en central, con cemento grado normal, según NCh 170.Of85 y ACI 318-08. (material) | 1.05 | 56695.27 | 59530.034 |
| mo045 | h | Maestro 1ª concretero. (mano de obra) | 0.398 | 8665.87 | 3449.016 |
| mo092 | h | Ayudante concretero. (mano de obra) | 0.477 | 6473.56 | 3087.888 |
| mo113 | h | Jornal construcción. (mano de obra) | 1.194 | 5997.35 | 7160.836 |
| % | % | Herramientas | 2 % | 73227.774 | 1464.555 |
|  |  | Costes directos |  |  | 74692.329 |

Residuos:
- colocación: mt10haf090aeeq; factor de residuo 0.00149175

## Recursos

**mt10haf090aeeq** m³ Hormigón H20 (20) 20/7
Datos técnicos: Coste energético 1840.000 MJ; Emisión de CO2 230.000 kg; Código LER 17 01 01; Masa del elemento 2300 kg; Volumen 1.533333 m3
