# Arco de albañilería de ladrillo cerámico

- Propiedad del archivo: CYPE INGENIEROS, S.A.
- Formato: FIEBDC-3/2002
- Ámbito geográfico: Chile
- Divisa: CHL
- Costes indirectos: 3.00 %
- Gastos generales: 13.00 %
- Beneficio industrial: 6.00 %
- IVA: 19.00 %

## E Estructuras

### EF Albañilería

#### EFR Arcos

**EFR010** Ud Arco de albañilería de ladrillo cerámico.
Arco estructural de medio punto, con una cara vista, de 90 cm de luz libre y 45 cm de flecha, 11,5 cm de espesor y 24 cm de ancho, realizado con ladrillo cerámico visto perforado hidrofugado, color Rojo, acabado liso, 24x11,5x5 cm, junta rehundida, recibido con mortero de cemento confeccionado en obra, con 250 kg/m³ de cemento, color gris, con aditivo plastificante-aireante, dosificación 1:6, suministrado en sacos; montaje y desmontaje de cimbras y apeos.
Incluye: Montaje de cimbras y apeos. Replanteo de los ladrillos. Marcado del perímetro. Preparación del mortero. Colocación de los ladrillos. Limpieza del paramento. Resolución de encuentros. Desmontaje de cimbras y apeos. Retundido, refino y rejuntado del arco. Repaso del intradós.
Criterio de medición de proyecto: Número de unidades previstas, según documentación gráfica de Proyecto.
Criterio de medición de obra: Se medirá el número de unidades realmente ejecutadas según especificaciones de Proyecto.

| Código | Ud | Descripción | Rendimiento | Precio | Importe |
|---|---|---|---|---|---|
| mt05plt010lb | Ud | Ladrillo cerámico visto perforado hidrofugado, color Rojo, acabado liso, 24x11,5x5 cm, densidad 1700 kg/m³. (material) | 24.000 | 173.21 | 4157.04 |
| mt08aaa010a | m³ | Agua. (material) | 0.004 | 919.27 | 3.68 |
| mt01arg005a | t | Arena de cantera, para mortero preparado en obra. (material) | 0.008 | 11852.90 | 94.82 |
| mt08cem000e | kg | Cemento gris en sacos. (material) | 1.198 | 100.14 | 119.97 |
| mt08adt040 | kg | Aditivo plastificante-aireante para morteros. (material) | 0.024 | 710.91 | 17.06 |
| mt08cim010aa | m² | Cimbra de madera de pino, dimensionada para soportar una carga máxima de trabajo de 200 kg/m², para formación de arco estructural de medio punto. (material) | 0.339 | 46882.76 | 15893.26 |
| mq06hor010 | h | Concretera eléctrica con una capacidad de amasado de 160 l. (maquinaria) | 0.003 | 2206.20 | 6.62 |
| mo021 | h | Maestro 1ª albañil. (mano de obra) | 1.311 | 8327.21 | 10916.97 |
| mo114 | h | Jornal albañil. (mano de obra) | 0.697 | 5997.35 | 4180.15 |
| mo017 | h | Maestro 1ª carpintero. (mano de obra) | 0.321 | 8447.62 | 2711.69 |
| mo058 | h | Ayudante carpintero. (mano de obra) | 0.161 | 6263.30 | 1008.39 |
| % | % | Herramientas | 2 % | 39109.65 | 782.19 |
|  |  | Costes directos |  |  | 39891.84 |
