# Losa alveolar prefabricada de hormigón pretensado

- Propiedad del archivo: CYPE INGENIEROS, S.A.
- Formato: FIEBDC-3/2002
- Ámbito geográfico: Chile
- Divisa: CHL
- Costes indirectos: 3.00 %
- Gastos generales: 13.00 %
- Beneficio industrial: 6.00 %
- IVA: 19.00 %

## E Estructuras

### EP Hormigón prefabricado

#### EPF Losas

**EPF010** m² Losa alveolar prefabricada de hormigón pretensado.
Losa de 20 cm de canto, realizada con losas alveolares prefabricadas de hormigón pretensado, de 20 cm de canto y 120 cm de anchura, con momento flector último de 17 kN·m/m, con altura libre de planta de hasta 3 m, apoyada directamente sobre vigas de canto o muros portantes; relleno de juntas entre losas alveolares y zonas de enlace con apoyos, realizados con hormigón H20 (20) 20/6, no expuesto a ciclos hielo-deshielo, exposición a sulfatos despreciable, sin requerimiento de permeabilidad, no expuesto a ambientes salinos, docilidad blanda, preparado en obra, con cemento grado normal, y vaciado con medios manuales, y acero A63-42H en zona de negativos, con una cuantía aproximada de 4 kg/m². Incluso piezas de acero S275JR tipo Omega, en posición invertida, laminado en caliente, con recubrimiento galvanizado, 1 kg/m², para el apoyo de las placas en los huecos de la losa y alambre de atar.
Criterio de valoración económica: El precio incluye el corte, doblado y armado del acero en el área de procesamiento de armadura, en obra y el montaje en el lugar definitivo de su colocación en obra, pero no incluye los apoyos ni los pilares.
Incluye: Replanteo de la geometría de la planta. Montaje de las losas alveolares mediante grúa. Enlace de la losa con sus apoyos. Cortes, cajeados, taladros y huecos. Colocación de las armaduras con separadores homologados. Vaciado y compactación del hormigón. Curado del hormigón.
Criterio de medición de proyecto: Superficie medida en verdadera magnitud desde las caras exteriores de los zunchos del perímetro, según documentación gráfica de Proyecto, deduciendo los huecos de superficie mayor de 6 m².
Criterio de medición de obra: Se medirá, en verdadera magnitud, desde las caras exteriores de los zunchos del perímetro, la superficie realmente ejecutada según especificaciones de Proyecto, deduciendo los huecos de superficie mayor de 6 m².

| Código | Ud | Descripción | Rendimiento | Precio | Importe |
|---|---|---|---|---|---|
| mt07pha020cd1c | m² | Losa alveolar prefabricada de hormigón pretensado de 20 cm de canto y 120 cm de anchura, con junta lateral abierta superiormente, momento flector último de 17 kN·m por m de ancho. (material) | 1.000 | 39160.01 | 39160.01 |
| mt07ala000ha | kg | Acero laminado A 572 Grado 42, en perfiles laminados en caliente, según ASTM A 572, piezas simples, para aplicaciones estructurales, acabado con imprimación antioxidante. Trabajado y montado en taller, para colocar en obra. (material) | 1.000 | 969.21 | 969.21 |
| mt07aco100a | kg | Acero en barras con resaltes, A63-42H, de varios diámetros, según NCh204.Of77. (material) | 4.200 | 680.54 | 2858.27 |
| mt08var050 | kg | Alambre galvanizado para atar, de 1,30 mm de diámetro. (material) | 0.056 | 919.27 | 51.48 |
| mt08aaa010a | m³ | Agua. (material) | 0.002 | 919.27 | 1.84 |
| mt01arg000e | m³ | Arena cribada. (material) | 0.005 | 10769.02 | 53.85 |
| mt01arg001em | m³ | Árido grueso homogeneizado, de tamaño máximo 20 mm. (material) | 0.008 | 17608.80 | 140.87 |
| mt08cem000e | kg | Cemento gris en sacos. (material) | 3.045 | 100.14 | 304.93 |
| mt08adt030 | l | Aditivo plastificante para la reducción del agua de amasado del hormigón. (material) | 0.015 | 1371.68 | 20.58 |
| mq07gte010c | h | Grúa autopropulsada de brazo telescópico con una capacidad de elevación de 30 t y 27 m de altura máxima de trabajo. (maquinaria) | 0.160 | 47986.50 | 7677.84 |
| op00ciz020 |  | Cizalla para acero en barras con resaltes. | 1.000 | 0.00 | 0.00 |
| op00ata010 |  | Atadora de armadura. | 1.000 | 0.00 | 0.00 |
| au00auh040 |  | Vibrador de hormigón, eléctrico. | 1.000 | 0.00 | 0.00 |
| mo046 | h | Maestro 1ª montador de estructura prefabricada de hormigón. (mano de obra) | 0.182 | 8665.87 | 1577.19 |
| mo093 | h | Ayudante montador de estructura prefabricada de hormigón. (mano de obra) | 0.182 | 6473.56 | 1178.19 |
| mo043 | h | Maestro 1ª enfierrador. (mano de obra) | 0.064 | 8665.87 | 554.62 |
| mo090 | h | Ayudante enfierrador. (mano de obra) | 0.059 | 6473.56 | 381.94 |
| mo113 | h | Jornal construcción. (mano de obra) | 0.012 | 5997.35 | 71.97 |
| mo112 | h | Jornal especializado de construcción. (mano de obra) | 0.013 | 6095.47 | 79.24 |
| mo045 | h | Maestro 1ª concretero. (mano de obra) | 0.003 | 8665.87 | 26.00 |
| mo092 | h | Ayudante concretero. (mano de obra) | 0.010 | 6473.56 | 64.74 |
| % | % | Herramientas | 2 % | 55172.77 | 1103.46 |
|  |  | Costes directos |  |  | 56276.23 |
