# Bastidor empotrado para bidé suspendido

- Propiedad del archivo: CYPE INGENIEROS, S.A.
- Formato: FIEBDC-3/2002
- Ámbito geográfico: Chile
- Divisa: CHL
- Costes indirectos: 3.00 %
- Gastos generales: 13.00 %
- Beneficio industrial: 6.00 %
- IVA: 19.00 %

## S Señalética y equipamiento

### SA Artefactos sanitarios

#### SAE Bidés

**SAE100** Ud Bastidor empotrado para bidé suspendido.
Bastidor tubular premontado de acero galvanizado, regulable en altura, de 80 a 120 mm de profundidad, para bidé suspendido, con fijaciones, soporte para bidé y tubo de desagüe con adaptador para 32, 40 y 50 mm de diámetro. Instalación empotrada en tabique de placas de yeso.
Incluye: Replanteo. Colocación y fijación del bastidor. Conexión a la red de evacuación. Comprobación de su correcto funcionamiento.
Criterio de medición de proyecto: Número de unidades previstas, según documentación gráfica de Proyecto.
Criterio de medición de obra: Se medirá el número de unidades realmente colocadas según especificaciones de Proyecto.

| Código | Ud | Descripción | Rendimiento | Precio | Importe |
|---|---|---|---|---|---|
| mt30oli085a | Ud | Bastidor tubular premontado de acero galvanizado, regulable en altura, de 80 a 120 mm de profundidad, para bidé suspendido, con fijaciones, soporte para bidé y tubo de desagüe con adaptador para 32, 40 y 50 mm de diámetro, para empotrar en muro de albañilería o en tabique de placas de yeso. (material) | 1.000 | 211081.48 | 211081.48 |
| op00tal010 |  | Taladro. | 1.000 | 0.00 | 0.00 |
| op00ato010 |  | Atornillador. | 1.000 | 0.00 | 0.00 |
| mo008 | h | Maestro 1ª gasfitero. (mano de obra) | 0.568 | 8556.75 | 4860.23 |
| % | % | Herramientas | 2 % | 215941.71 | 4318.83 |
|  |  | Costes directos |  |  | 220260.54 |
