# Punto de inspección y de evacuación de condensados, para exterior

- Propiedad del archivo: CYPE Ingenieros S.A.
- Formato: FIEBDC-3/2016
- Programa: Generador de precios de la construcción. CYPE Ingenieros, S.A.
- Fecha: 17/05/2024
- Ámbito geográfico: Chile
- Divisa: CHL
- Costes indirectos: 3 %
- Gastos generales: 13 %
- Beneficio industrial: 6 %
- IVA: 19 %

## I Instalaciones

### IV Ventilación

#### IVU Ventilación geotérmica: pozos canadienses

**IVU030** Ud Punto de inspección y de evacuación de condensados, para exterior.
Punto de inspección y de evacuación de condensados, para exterior, formado por pozo de registro de polietileno de alta densidad (PEAD/HDPE), de 315 mm de diámetro y 2420 mm de altura, con tapa de registro con junta de EPDM, boca de 300 mm de diámetro nominal, base, una entrada y una salida para ducto de 200 mm de diámetro.
Criterio de valoración económica: El precio no incluye la excavación ni el relleno.
Incluye: Colocación. Conexionado. Comprobación de su correcto funcionamiento.
Criterio de medición de proyecto: Número de unidades previstas, según documentación gráfica de Proyecto.
Criterio de medición de obra: Se medirá el número de unidades realmente ejecutadas según especificaciones de Proyecto.

| Código | Ud | Descripción | Rendimiento | Precio | Importe |
|---|---|---|---|---|---|
| mt42vgg030a | Ud | Pozo de registro de polietileno de alta densidad (PEAD/HDPE), de 315 mm de diámetro y 2420 mm de altura, con tapa de registro con junta de EPDM, boca de 300 mm de diámetro nominal, base, una entrada y una salida para ducto de 200 mm de diámetro. (material) | 1 | 6678751.33 | 6678751.330 |
| mo011 | h | Maestro 1ª montador. (mano de obra) | 0.341 | 8556.75 | 2917.852 |
| mo080 | h | Ayudante montador. (mano de obra) | 0.341 | 6224.8 | 2122.657 |
| % | % | Herramientas | 2 % | 6683791.839 | 133675.837 |
|  |  | Costes directos |  |  | 6817467.676 |
