# Prueba de aptitud al soldeo

- Propiedad del archivo: CYPE Ingenieros S.A.
- Formato: FIEBDC-3/2016
- Programa: Generador de precios de la construcción. CYPE Ingenieros, S.A.
- Fecha: 17/05/2024
- Ámbito geográfico: Chile
- Divisa: CHL
- Costes indirectos: 3 %
- Gastos generales: 13 %
- Beneficio industrial: 6 %
- IVA: 19 %

## X Control de calidad y pruebas

### XM Estructuras metálicas

#### XMP Perfiles laminados

**XMP020** Ud Prueba de aptitud al soldeo.
Pruebas a realizar en laboratorio acreditado en el área técnica correspondiente, sobre una muestra soldada de perfil laminado para uso en estructura metálica, tomada en obra, para confirmar su aptitud al soldeo mediante la determinación de las siguientes características: doblado simple en la zona de afección del calor. Incluso desplazamiento a obra e informe de resultados.
Incluye: Desplazamiento a obra. Toma de muestras. Realización de pruebas. Redacción de informe de los resultados de las pruebas realizadas.
Criterio de medición de proyecto: Prueba a realizar, según documentación del Plan de control de calidad.

| Código | Ud | Descripción | Rendimiento | Precio | Importe |
|---|---|---|---|---|---|
| mt49des010 | Ud | Repercusión de desplazamiento a obra para la toma de muestras. (material) | 1 | 462.13 | 462.130 |
| mt49pma020 | Ud | Toma en obra de muestras de perfil laminado en estructura metálica, cuyo peso no exceda de 50 kg. (material) | 1 | 19996.53 | 19996.530 |
| mt49ars040 | Ud | Prueba de doblado simple de una probeta de acero soldada, en la zona de afección del calor (HAZ). (material) | 1 | 9473.69 | 9473.690 |
| mt49ars020 | Ud | Informe de resultados de la prueba de aptitud al soldeo en obra sobre una muestra soldada de perfil laminado en estructura metálica. (material) | 1 | 59989.59 | 59989.590 |
| % | % | Herramientas | 2 % | 89921.940 | 1798.439 |
|  |  | Costes directos |  |  | 91720.379 |
