# Grifería electrónica para ducha, "PRESTO IBÉRICA"

- Propiedad del archivo: CYPE Ingenieros S.A.
- Formato: FIEBDC-3/2016
- Programa: Generador de precios de la construcción. CYPE Ingenieros, S.A.
- Fecha: 17/05/2024
- Ámbito geográfico: Chile
- Divisa: CHL
- Costes indirectos: 3 %
- Gastos generales: 13 %
- Beneficio industrial: 6 %
- IVA: 19 %

## S Señalética y equipamiento

### SG Griferías

#### SGD Para duchas

**SGD030** Ud Grifería electrónica para ducha, "PRESTO IBÉRICA".
Grifería electrónica Tecnología Smart-tap System "PRESTO IBÉRICA" formada por grifo electrónico con accionamiento de la descarga por pulsación en pantalla táctil, para ducha, sin control remoto, serie Smart-tap, modelo Ducha 99902 "PRESTO IBÉRICA", con módulo hidráulico compuesto de válvula mezcladora, cartucho cerámico, montura cerámica y módulo electrónico con pantalla para control de funcionamiento, fijación rápida y medidor de agua potable de chorro único, para grifería electrónica, serie Smart-tap, modelo 99910 "PRESTO IBÉRICA", con emisor de impulsos. Incluso elementos de conexión.
Incluye: Colocación. Conexionado y comprobación de su correcto funcionamiento.
Criterio de medición de proyecto: Número de unidades previstas, según documentación gráfica de Proyecto.
Criterio de medición de obra: Se medirá el número de unidades realmente colocadas según especificaciones de Proyecto.

| Código | Ud | Descripción | Rendimiento | Precio | Importe |
|---|---|---|---|---|---|
| mt31gip010a | Ud | Grifo electrónico con accionamiento de la descarga por pulsación en pantalla táctil, para ducha, sin control remoto, serie Smart-tap, modelo Ducha 99902 "PRESTO IBÉRICA", con módulo hidráulico compuesto de válvula mezcladora, cartucho cerámico, montura cerámica y módulo electrónico con pantalla para control de funcionamiento, fijación rápida; incluso elementos de conexión. (material) | 1 | 1926461.75 | 1926461.750 |
| mt37pib020a | Ud | Medidor de agua potable de chorro único, para grifería electrónica, serie Smart-tap, modelo 99910 "PRESTO IBÉRICA", con emisor de impulsos. (material) | 1 | 39278.12 | 39278.120 |
| mt37www010 | Ud | Material auxiliar para instalaciones de agua potable. (material) | 1 | 968.13 | 968.130 |
| mo008 | h | Maestro 1ª gasfitero. (mano de obra) | 1.137 | 8556.75 | 9729.025 |
| % | % | Herramientas | 2 % | 1976437.025 | 39528.741 |
|  |  | Costes directos |  |  | 2015965.766 |
