# Cesta de publicidad

- Propiedad del archivo: CYPE Ingenieros S.A.
- Formato: FIEBDC-3/2016
- Programa: Generador de precios de la construcción. CYPE Ingenieros, S.A.
- Fecha: 18/05/2024
- Ámbito geográfico: Chile
- Divisa: CHL
- Costes indirectos: 3 %
- Gastos generales: 13 %
- Beneficio industrial: 6 %
- IVA: 19 %

## S Señalética y equipamiento

### SZ Zonas comunes

#### SZB Zaguanes

**SZB017** Ud Cesta de publicidad.
Cesta de publicidad de lámina de acero color blanco, de 330x130x300 mm, con rejilla decorativa. Incluso tornillería de fijación y rótulo adhesivo de publicidad.
Incluye: Replanteo. Fijación en paramento mediante elementos de anclaje.
Criterio de medición de proyecto: Número de unidades previstas, según documentación gráfica de Proyecto.
Criterio de medición de obra: Se medirá el número de unidades realmente colocadas según especificaciones de Proyecto.

| Código | Ud | Descripción | Rendimiento | Precio | Importe |
|---|---|---|---|---|---|
| mt45btv555dd | Ud | Cesta de publicidad de lámina de acero color blanco, de 330x130x300 mm, con rejilla decorativa, tornillería de fijación y rótulo adhesivo de publicidad. (material) | 1 | 24135.08 | 24135.080 |
| mo080 | h | Ayudante montador. (mano de obra) | 0.121 | 6224.8 | 753.201 |
| % | % | Herramientas | 2 % | 24888.281 | 497.766 |
|  |  | Costes directos |  |  | 25386.047 |

## Recursos

**mt45btv555dd** Ud Cesta de publicidad de lámina de acero color blanco
Datos técnicos: Coste energético 0.018 MJ; Emisión de CO2 0.028 kg
Residuos:
- embalaje: re150101 Envases de papel y cartón. (componente de residuo); rendimiento 0.033 kg; Código LER 15 01 01; Masa del elemento 1 kg; Volumen 0.001333 m3
