# Basurero de fundición

- Propiedad del archivo: CYPE INGENIEROS, S.A.
- Formato: FIEBDC-3/2002
- Ámbito geográfico: Chile
- Divisa: CHL
- Costes indirectos: 3.00 %
- Gastos generales: 13.00 %
- Beneficio industrial: 6.00 %
- IVA: 19.00 %

## T Equipamiento urbano

### TM Mobiliario urbano

#### TME Basureros

**TME010** Ud Basurero de fundición.
Basurero modelo Rodes "SANTA & COLE", de 80 cm de altura y 81 litros de capacidad, con cuerpo de fundición de fierro con protección antioxidante y pintura de color negro y elemento superior de fundición de aluminio con pintura de color gris, fijada a una base de hormigón H20 (20) 20/3, no expuesto a ciclos hielo-deshielo, exposición a sulfatos despreciable, sin requerimiento de permeabilidad, docilidad plástica con elementos de anclaje.
Criterio de valoración económica: El precio incluye la excavación.
Incluye: Replanteo. Excavación con medios manuales. Vaciado de la base de apoyo. Montaje. Eliminación y limpieza del material sobrante.
Criterio de medición de proyecto: Número de unidades previstas, según documentación gráfica de Proyecto.
Criterio de medición de obra: Se medirá el número de unidades realmente ejecutadas según especificaciones de Proyecto.

| Código | Ud | Descripción | Rendimiento | Precio | Importe |
|---|---|---|---|---|---|
| mt52psc020a | Ud | Basurero modelo Rodes "SANTA & COLE", de 80 cm de altura y 81 litros de capacidad, con cuerpo de fundición de fierro con protección antioxidante y pintura de color negro y elemento superior de fundición de aluminio con pintura de color gris, incluso pernos de anclaje. (material) | 1.000 | 939594.01 | 939594.01 |
| mt10hmf090aieg | m³ | Hormigón simple H20 (20) 20/6, no expuesto a ciclos hielo-deshielo, exposición a sulfatos despreciable, sin requerimiento de permeabilidad, docilidad blanda, con cemento grado normal, preparado en central, según NCh 170.Of85 y ACI 318-08. (material) | 0.250 | 56385.10 | 14096.28 |
| mt09reh330 | kg | Mortero de resina epoxi con arena de sílice, de endurecimiento rápido, para relleno de anclajes. (material) | 0.200 | 2989.51 | 597.90 |
| mq04cag010a | h | Camión con grúa de hasta 6 t. (maquinaria) | 0.220 | 35240.78 | 7752.97 |
| mo041 | h | Maestro 1ª construcción de obra civil. (mano de obra) | 0.600 | 8327.21 | 4996.33 |
| mo087 | h | Ayudante construcción de obra civil. (mano de obra) | 0.600 | 6224.80 | 3734.88 |
| % | % | Herramientas | 2 % | 970772.37 | 19415.45 |
|  |  | Costes directos |  |  | 990187.82 |
