# Aislamiento acústico a ruido de impacto de suelos flotantes, con paneles de lana mineral

- Propiedad del archivo: CYPE INGENIEROS, S.A.
- Formato: FIEBDC-3/2002
- Ámbito geográfico: Chile
- Divisa: CHL
- Costes indirectos: 3.00 %
- Gastos generales: 13.00 %
- Beneficio industrial: 6.00 %
- IVA: 19.00 %

## N Aislamientos e imprimaciones

### NB Aislamientos acústicos

#### NBL Suelos flotantes

**NBL032** m² Aislamiento acústico a ruido de impacto de suelos flotantes, con paneles de lana mineral.
Aislamiento acústico a ruido de impacto de suelos flotantes, formado por panel rígido de lana de roca, no revestido, Panel Piso, de 30 mm de espesor, resistencia térmica 0,8 m²K/W, conductividad térmica 0,036 W/(mK), dispuesto a testa, cubierto con film de polietileno de 0,2 mm de espesor y 184 g/m² de masa superficial y desolidarización perimetral realizada con el mismo material aislante y banda de polietileno, de 5 mm de espesor y 20 cm de anchura, densidad 20 kg/m³; preparado para recibir una sobrelosa de mortero u hormigón. Incluso cinta autoadhesiva para sellado de juntas.
Incluye: Limpieza y preparación de la superficie soporte. Corte del aislamiento. Colocación del zócalo perimetral. Colocación del aislamiento sobre la losa. Colocación del film de polietileno. Sellado de juntas del film de polietileno.
Criterio de medición de proyecto: Superficie medida según documentación gráfica de Proyecto.
Criterio de medición de obra: Se medirá la superficie realmente ejecutada según especificaciones de Proyecto.

| Código | Ud | Descripción | Rendimiento | Precio | Importe |
|---|---|---|---|---|---|
| mt16lri015ad | m² | Panel rígido de lana de roca, no revestido, Panel Piso "ISOVER", de 30 mm de espesor, resistencia térmica 0,8 m²K/W, conductividad térmica 0,036 W/(mK), Euroclase A1 de reacción al fuego. (material) | 1.200 | 12157.99 | 14589.59 |
| mt16png010d | m² | Film de polietileno de 0,2 mm de espesor y 184 g/m² de masa superficial. (material) | 1.050 | 500.98 | 526.03 |
| mt16pnc030a | m | Banda de polietileno, de 5 mm de espesor y 20 cm de anchura, densidad 20 kg/m³, complemento para evitar puentes acústicos en encuentros verticales. (material) | 1.050 | 426.69 | 448.02 |
| mt16aaa030 | m | Cinta autoadhesiva para sellado de juntas. (material) | 0.100 | 366.57 | 36.66 |
| mo054 | h | Maestro 1ª montador de aislamientos. (mano de obra) | 0.091 | 8556.75 | 778.66 |
| mo101 | h | Ayudante montador de aislamientos. (mano de obra) | 0.091 | 6224.80 | 566.46 |
| % | % | Herramientas | 2 % | 16945.42 | 338.91 |
|  |  | Costes directos |  |  | 17284.33 |
