# Tapa ciega empotrada

- Propiedad del archivo: CYPE Ingenieros S.A.
- Formato: FIEBDC-3/2016
- Programa: Generador de precios de la construcción. CYPE Ingenieros, S.A.
- Fecha: 17/05/2024
- Ámbito geográfico: Chile
- Divisa: CHL
- Costes indirectos: 3 %
- Gastos generales: 13 %
- Beneficio industrial: 6 %
- IVA: 19 %

## I Instalaciones

### IE Eléctricas

#### IEM Mecanismos

**IEM130** Ud Tapa ciega empotrada.
Tapa ciega rectangular, gama media, de color especial, con marco embellecedor para 1 elemento, de color blanco. Instalación empotrada.
Criterio de valoración económica: El precio no incluye la caja para mecanismo empotrado.
Incluye: Montaje.
Criterio de medición de proyecto: Número de unidades previstas, según documentación gráfica de Proyecto.
Criterio de medición de obra: Se medirá el número de unidades realmente ejecutadas según especificaciones de Proyecto.

| Código | Ud | Descripción | Rendimiento | Precio | Importe |
|---|---|---|---|---|---|
| mt33gmg800c | Ud | Tapa ciega rectangular para empotrar, gama media, de color especial. (material) | 1 | 12160.68 | 12160.680 |
| mt33gmg950a | Ud | Marco embellecedor para 1 elemento, gama media, de color blanco. (material) | 1 | 3010.54 | 3010.540 |
| mo003 | h | Maestro 1ª electricista. (mano de obra) | 0.083 | 8556.75 | 710.210 |
| % | % | Herramientas | 2 % | 15881.430 | 317.629 |
|  |  | Costes directos |  |  | 16199.059 |
