# Desmontaje de dintel metálico formado por un perfil de acero laminado, con equipo de oxicorte, y carga manual de escombros sobre camión o contenedor

- Propiedad del archivo: CYPE INGENIEROS, S.A.
- Formato: FIEBDC-3/2002
- Ámbito geográfico: Chile
- Costes indirectos: 3.00 %
- Gastos generales: 13.00 %
- Beneficio industrial: 6.00 %
- IVA: 19.00 %

## D Demoliciones

### DF Fachadas

#### DFR Remates de exteriores

**DFR041** m Desmontaje de dintel metálico formado por un perfil de acero laminado, con equipo de oxicorte, y carga manual de escombros sobre camión o contenedor.
Desmontaje de dintel metálico formado por un perfil de acero laminado, con equipo de oxicorte, sin deteriorar los elementos constructivos contiguos. Incluso parte proporcional de limpieza, acopio, retirada y carga manual de escombros sobre camión o contenedor.
Incluye: Desmontaje de los elementos. Retirada y acopio del material desmontado. Limpieza de los restos de obra. Carga del material desmontado y los restos de obra sobre camión o contenedor.
Criterio de medición de proyecto: Longitud medida según documentación gráfica de Proyecto.
Criterio de medición de obra: Se medirá la longitud realmente desmontada según especificaciones de Proyecto.

| Código | Ud | Descripción | Rendimiento | Precio | Importe |
|---|---|---|---|---|---|
| mq08sol010 | h | Equipo de oxicorte, con acetileno como combustible y oxígeno como comburente. (maquinaria) | 0.111 | 7.52 | 0.83 |
| mo018 | h | Maestro 1ª soldador. (mano de obra) | 0.121 | 6.39 | 0.77 |
| mo111 | h | Jornal construcción. (mano de obra) | 0.495 | 4.24 | 2.10 |
| % | % | Costes directos complementarios | 2 % | 3.70 | 0.07 |
|  |  | Costes directos |  |  | 3.77 |
