# Desmontaje de puerta de vidrio templado de 2190x796 mm y 10 mm de espesor, con medios manuales, y carga manual del material desmontado sobre camión o contenedor

- Propiedad del archivo: CYPE INGENIEROS, S.A.
- Formato: FIEBDC-3/2002
- Ámbito geográfico: Chile
- Costes indirectos: 3.00 %
- Gastos generales: 13.00 %
- Beneficio industrial: 6.00 %
- IVA: 19.00 %

## D Demoliciones

### DF Fachadas

#### DFV Vidrios

**DFV070** m² Desmontaje de puerta de vidrio templado de 2190x796 mm y 10 mm de espesor, con medios manuales, y carga manual del material desmontado sobre camión o contenedor.
Desmontaje con medios manuales de puerta de vidrio templado de 2190x796 mm de espesor, herrajes y accesorios, colgada mediante pernios en los puntos de giro superior e inferior, sin deteriorar los elementos constructivos a los que se sujeta. Incluso parte proporcional de limpieza, acopio, retirada y carga manual del material desmontado sobre camión o contenedor.
Incluye: Desmontaje de los elementos. Retirada y acopio del material desmontado. Limpieza de los restos de obra. Carga del material desmontado sobre camión o contenedor.
Criterio de medición de proyecto: Superficie medida según documentación gráfica de Proyecto.
Criterio de medición de obra: Se medirá la superficie realmente desmontada según especificaciones de Proyecto.

| Código | Ud | Descripción | Rendimiento | Precio | Importe |
|---|---|---|---|---|---|
| mo054 | h | Maestro 1ª cristalero. (mano de obra) | 1.979 | 6.80 | 13.46 |
| mo108 | h | Ayudante cristalero. (mano de obra) | 1.979 | 4.77 | 9.44 |
| % | % | Costes directos complementarios | 2 % | 22.90 | 0.46 |
|  |  | Costes directos |  |  | 23.36 |
