# Aspirador giratorio con sombrero dinámico, de aluminio (Dureza H-24), para ducto de salida de 250 mm de diámetro exterior, para ventilación natural

- Propiedad del archivo: CYPE INGENIEROS, S.A.
- Formato: FIEBDC-3/2002
- Ámbito geográfico: Chile
- Costes indirectos: 3.00 %
- Gastos generales: 13.00 %
- Beneficio industrial: 6.00 %
- IVA: 16.00 %

## I Instalaciones

### IS Salubridad

#### ISN Ventilación natural

**ISN030** Ud Aspirador giratorio con sombrero dinámico, de aluminio (Dureza H-24), para ducto de salida de 250 mm de diámetro exterior, para ventilación natural.
Incluye: Replanteo. Colocación y fijación del aspirador mediante elementos de anclaje.

| Código | Ud | Descripción | Rendimiento | Precio | Importe |
|---|---|---|---|---|---|
| mt20cve010a | Ud | Aspirador giratorio con sombrero dinámico, de aluminio (Dureza H-24), para ducto de salida de 250 mm de diámetro exterior. (material) | 1.000 | 179.10 | 179.10 |
| mo018 | h | Maestro 1ª construcción. (mano de obra) | 0.182 | 6.79 | 1.24 |
| mo103 | h | Jornal especializado de construcción. (mano de obra) | 0.091 | 4.61 | 0.42 |
| % | % | Costes directos complementarios | 2 % | 180.76 | 3.62 |
|  |  | Costes directos |  |  | 184.38 |
