# Tratamiento preventivo contra las termitas en elementos de madera, mediante la aplicación con brocha o pincel de dos manos, de 0,2 l/m² cada una, de líquido protector anticarcoma

- Propiedad del archivo: CYPE INGENIEROS, S.A.
- Formato: FIEBDC-3/2002
- Ámbito geográfico: Chile
- Costes indirectos: 3.00 %
- Gastos generales: 13.00 %
- Beneficio industrial: 6.00 %
- IVA: 19.00 %

## E Estructuras

### EM Madera

#### EMK Preparación de la superficie

**EMK021** m² Tratamiento preventivo contra las termitas en elementos de madera, mediante la aplicación con brocha o pincel de dos manos, de 0,2 l/m² cada una, de líquido protector anticarcoma.
Tratamiento preventivo contra las termitas en elementos de madera, mediante la aplicación con brocha o pincel de dos manos, de 0,2 l/m² cada una, de líquido protector anticarcoma. Incluso parte proporcional de eliminación previa de los materiales que recubren el elemento a tratar.
Incluye: Protección de los elementos del entorno. Aplicación del tratamiento con brocha.
Criterio de medición de proyecto: Superficie medida según documentación gráfica de Proyecto.
Criterio de medición de obra: Se medirá la superficie realmente ejecutada según especificaciones de Proyecto.

| Código | Ud | Descripción | Rendimiento | Precio | Importe |
|---|---|---|---|---|---|
| mt27tlr040 | l | Líquido protector incoloro para tratamiento antitermitas de elementos de madera, aplicable con brocha, pincel o pistola, o mediante inyección o inmersión. (material) | 0.400 | 10.01 | 4.00 |
| mo038 | h | Maestro 1ª pintor. (mano de obra) | 0.527 | 7.12 | 3.75 |
| % | % | Costes directos complementarios | 2 % | 7.75 | 0.16 |
|  |  | Costes directos |  |  | 7.91 |
