# Cerramiento vertical plano con perfiles de vidrio impreso, translúcido, sin armar en forma de U, colocado con cámara para pared doble

- Propiedad del archivo: CYPE INGENIEROS, S.A.
- Formato: FIEBDC-3/2002
- Ámbito geográfico: Chile
- Costes indirectos: 3.00 %
- Gastos generales: 13.00 %
- Beneficio industrial: 6.00 %
- IVA: 19.00 %

## F Fachadas

### FV Vidrios

#### FVO Especiales: perfil en U

**FVO010** m² Cerramiento vertical plano con perfiles de vidrio impreso, translúcido, sin armar en forma de U, colocado con cámara para pared doble.
Ejecución de cerramiento vertical plano con perfiles de vidrio impreso, translúcido, sin armar en forma de U, de 41+262+41 mm y 6 mm de espesor, colocado con cámara para pared doble. Incluso parte proporcional de perfilería perimetral de aluminio (inferior, superior y vertical), pilastra con perfilería de cierre en lados verticales y horizontales, bandas de apoyo en poliestireno, calzos de acuñado, separadores, tacos de fijación de poliestireno y sellado elástico.
Incluye: Recibido del bastidor a obra. Situación de bandas de apoyo en perfil inferior. Colocación de las placas y de los calzos especiales de apoyo y separación. Retacado inferior y superior de placas. Colocación de los perfiles de cierre. Sellado de juntas.
Criterio de medición de proyecto: Superficie medida según documentación gráfica de Proyecto, sin duplicar esquinas ni encuentros, deduciendo los huecos de superficie mayor de 3 m².
Criterio de medición de obra: Se medirá la superficie realmente ejecutada según especificaciones de Proyecto, sin duplicar esquinas ni encuentros, deduciendo los huecos de superficie mayor de 3 m².

| Código | Ud | Descripción | Rendimiento | Precio | Importe |
|---|---|---|---|---|---|
| mt21vcg010a | m² | Vidrio impreso con sección en forma de U sin armar, incluso parte proporcional de perfilería perimetral, banda de apoyo y tacos de fijación. (material) | 2.024 | 40.98 | 82.94 |
| mt21vva010 | m | Sellado de juntas mediante la aplicación con pistola de silicona sintética incolora. (material) | 6.000 | 0.80 | 4.80 |
| mt21vva021 | Ud | Material auxiliar para la colocación de vidrios. (material) | 3.000 | 1.19 | 3.57 |
| mo054 | h | Maestro 1ª cristalero. (mano de obra) | 2.272 | 6.80 | 15.45 |
| mo108 | h | Ayudante cristalero. (mano de obra) | 2.272 | 4.77 | 10.84 |
| % | % | Costes directos complementarios | 2 % | 117.60 | 2.35 |
|  |  | Costes directos |  |  | 119.95 |
