# Hoja de partición interior de 16 cm de espesor de albañilería

- Propiedad del archivo: CYPE INGENIEROS, S.A.
- Formato: FIEBDC-3/2002
- Ámbito geográfico: Chile
- Costes indirectos: 3.00 %
- Gastos generales: 13.00 %
- Beneficio industrial: 6.00 %
- IVA: 16.00 %

## P Particiones

### PT Tabiques

#### PTZ Hoja para revestir

**PTZ040** m² Hoja de partición interior de 16 cm de espesor de albañilería, de ladrillo de hormigón perforado acústico, Geroblok Cámara "DBBLOK", para revestir, de 25x15,5x10 cm, recibida con mortero de cemento 1:5.
Incluye: Replanteo y trazado en la losa de los tabiques a realizar. Colocación y aplomado de miras de referencia. Colocación, aplomado y nivelación de cercos y jambas de puertas y closets. Tendido de hilos entre miras. Colocación de las piezas por hiladas a nivel. Recibido a la obra de los elementos de fijación de cercos y jambas. Encuentros de la albañilería con fachadas, pilares y tabiques. Encuentro de la albañilería con la losa superior.

| Código | Ud | Descripción | Rendimiento | Precio | Importe |
|---|---|---|---|---|---|
| mt04hdb020a | Ud | Ladrillo de hormigón perforado acústico, Geroblok Cámara "DBBLOK", para revestir, de 25x15,5x10 cm. (material) | 36.750 | 0.31 | 11.39 |
| mt09mor010d | m³ | Mortero de cemento CEM II/B-P 32,5 N tipo M-7,5, confeccionado en obra con 300 kg/m³ de cemento y una proporción en volumen 1/5. (material) | 0.022 | 125.21 | 2.75 |
| op00amo010 |  | Amoladora o radial. | 1.000 | 0.00 | 0.00 |
| mo019 | h | Maestro 1ª construcción en trabajos de albañilería. (mano de obra) | 0.893 | 6.79 | 6.06 |
| mo105 | h | Jornal construcción en trabajos de albañilería. (mano de obra) | 0.447 | 4.52 | 2.02 |
| % | % | Costes directos complementarios | 2 % | 22.22 | 0.44 |
|  |  | Costes directos |  |  | 22.66 |
