# Cerramiento de albañilería de bloque prefabricado de hormigón blanco de celosía decorativa, de 25x25x10 cm, con remate o pasamanos, de 12 cm de ancho

- Propiedad del archivo: CYPE INGENIEROS, S.A.
- Formato: FIEBDC-3/2002
- Ámbito geográfico: Chile
- Costes indirectos: 3.00 %
- Gastos generales: 13.00 %
- Beneficio industrial: 6.00 %
- IVA: 19.00 %

## F Fachadas y tabiques

### FD Defensas

#### FDZ Celosías

**FDZ020** m² Cerramiento de albañilería de bloque prefabricado de hormigón blanco de celosía decorativa, de 25x25x10 cm, con remate o pasamanos, de 12 cm de ancho.
Formación de cerramiento en fachada fabricado con bloque prefabricado de hormigón blanco de celosía decorativa, de 25x25x10 cm, con piezas complementarias de remate o pasamanos, de 12 cm de ancho, recibido con mortero bastardo de cal y cemento blanco BL-II/A-L 42,5 R, M-5.
Incluye: Replanteo de los cerramientos a realizar. Colocación y aplomado de miras de referencia. Tendido de hilos entre miras. Colocación de plomos fijos en las aristas. Colocación de las piezas. Repaso de las juntas y limpieza del paramento.
Criterio de medición de proyecto: Superficie medida según documentación gráfica de Proyecto, deduciendo los huecos de superficie mayor de 3 m².
Criterio de medición de obra: Se medirá la superficie realmente ejecutada según especificaciones de Proyecto, deduciendo los huecos de superficie mayor de 3 m².

| Código | Ud | Descripción | Rendimiento | Precio | Importe |
|---|---|---|---|---|---|
| mt09mor030b | m³ | Mortero bastardo de cal y cemento blanco BL-II/A-L 42,5 R, tipo M-5, confeccionado en obra con 250 kg/m³ de cemento y una proporción en volumen 1:1:7. (material) | 0.010 | 166.21 | 1.66 |
| mt20ceh010c | Ud | Bloque prefabricado de hormigón blanco de celosía decorativa, de 25x25x10 cm. (material) | 18.000 | 2.66 | 47.88 |
| mt20ceh011c | m | Remate o pasamanos, de 12 cm de ancho, para cerramiento de bloque prefabricado de hormigón blanco de celosía decorativa. (material) | 0.020 | 4.96 | 0.10 |
| mo019 | h | Maestro 1ª construcción. (mano de obra) | 0.659 | 6.29 | 4.15 |
| mo111 | h | Jornal construcción. (mano de obra) | 0.659 | 4.24 | 2.79 |
| % | % | Costes directos complementarios | 2 % | 56.58 | 1.13 |
|  |  | Costes directos |  |  | 57.71 |
