# Fosa séptica compacta de polietileno de alta densidad (PEAD/HDPE) con filtro biológico aeróbico, de 31500 litros, de 2500 mm de diámetro y 6960 mm de longitud

- Propiedad del archivo: CYPE INGENIEROS, S.A.
- Formato: FIEBDC-3/2002
- Ámbito geográfico: Chile
- Divisa: CHL
- Costes indirectos: 3.00 %
- Gastos generales: 13.00 %
- Beneficio industrial: 6.00 %
- IVA: 19.00 %

## I Instalaciones

### IU Urbanas

#### IUE Tratamiento de aguas residuales

**IUE050** Ud Fosa séptica compacta de polietileno de alta densidad (PEAD/HDPE) con filtro biológico aeróbico, de 31500 litros, de 2500 mm de diámetro y 6960 mm de longitud.
Suministro e instalación de fosa séptica compacta de polietileno de alta densidad (PEAD/HDPE) con filtro biológico aeróbico, de 31500 litros, de 2500 mm de diámetro y 6960 mm de longitud, con dos bocas de acceso de 500 mm de diámetro, boca de entrada y boca de salida de 200 mm de diámetro.
Incluye: Replanteo. Colocación. Conexionado y comprobación de su correcto funcionamiento.
Criterio de medición de proyecto: Número de unidades previstas, según documentación gráfica de Proyecto.
Criterio de medición de obra: Se medirá el número de unidades realmente ejecutadas según especificaciones de Proyecto.

| Código | Ud | Descripción | Rendimiento | Precio | Importe |
|---|---|---|---|---|---|
| mt46fsp110k | Ud | Fosa séptica compacta de polietileno de alta densidad (PEAD/HDPE) con filtro biológico aeróbico, de 31500 litros, de 2500 mm de diámetro y 6960 mm de longitud, con dos bocas de acceso de 500 mm de diámetro, boca de entrada y boca de salida de 200 mm de diámetro, para tratamiento de aguas residuales. (material) | 1.000 | 8561663.11 | 8561663.11 |
| mo008 | h | Maestro 1ª gasfitero. (mano de obra) | 4.231 | 5122.14 | 21671.77 |
| mo107 | h | Ayudante gasfitero. (mano de obra) | 4.231 | 3642.04 | 15409.47 |
| % | % | Herramientas | 2 % | 8598744.35 | 171974.89 |
|  |  | Costes directos |  |  | 8770719.24 |
