# Piso de césped sintético

- Propiedad del archivo: CYPE Ingenieros S.A.
- Formato: FIEBDC-3/2016
- Programa: Generador de precios de la construcción. CYPE Ingenieros, S.A.
- Fecha: 05/10/2024
- Ámbito geográfico: Chile
- Divisa: CHL
- Costes indirectos: 3 %
- Gastos generales: 13 %
- Beneficio industrial: 6 %
- IVA: 19 %

## M Firmes y pisos urbanos

### MP Pisos urbanos

#### MPS De césped sintético

**MPS020** m² Piso de césped sintético.
Piso de césped sintético, de cuatro tonos de color verde y marrón, compuesto de mechones rectos monofilamento Dogbone DB Shape de 3/8" de fibra 100% polietileno resistente a los rayos UV, 5200/8 decitex, 120 micras de espesor y mechones rectos texturizados de 3/8" de fibra 100% polipropileno resistente a los rayos UV, 3000/6 decitex, 110 micras de espesor, tejidos sobre base de polipropileno drenante reforzada con una capa de fieltro, con termofijado y sellado con látex, de 25 mm de altura de pelo, 27 mm de altura total de moqueta, 2280 g/m² y 16800 mechones/m²; banda de unión de geotextil de polipropileno, de 300 mm de anchura y adhesivo de poliuretano bicomponente, lastrado con 5 kg/m² de árido silíceo, de granulometría comprendida entre 0,4 y 0,8 mm; para uso en urbanismo y ocio.
Criterio de valoración económica: El precio no incluye la superficie base.
Incluye: Replanteo. Colocación del césped sintético. Lastrado de la superficie.
Criterio de medición de proyecto: Superficie medida según documentación gráfica de Proyecto.
Criterio de medición de obra: Se medirá la superficie realmente ejecutada según especificaciones de Proyecto.

| Código | Ud | Descripción | Rendimiento | Precio | Importe |
|---|---|---|---|---|---|
| mt47cit230b | m² | Césped sintético, de cuatro tonos de color verde y marrón, compuesto de mechones rectos monofilamento Dogbone DB Shape de 3/8" de fibra 100% polietileno resistente a los rayos UV, 5200/8 decitex, 120 micras de espesor y mechones rectos texturizados de 3/8" de fibra 100% polipropileno resistente a los rayos UV, 3000/6 decitex, 110 micras de espesor, tejidos sobre base de polipropileno drenante reforzada con una capa de fieltro, con termofijado y sellado con látex, de 25 mm de altura de pelo, 27 mm de altura total de moqueta, 2280 g/m² y 16800 mechones/m², suministrado en rollos. (material) | 1.04 | 11668.11 | 12134.834 |
| mt47cit250d | m | Banda de unión de geotextil de polipropileno, de 300 mm de anchura, suministrada en rollos. (material) | 0.42 | 724.68 | 304.366 |
| mt47cit260a | kg | Adhesivo de poliuretano bicomponente. (material) | 0.3 | 2951.93 | 885.579 |
| mt47cit004a | kg | Árido silíceo, de granulometría comprendida entre 0,4 y 0,8 mm, suministrado en sacos. (material) | 5 | 99.72 | 498.600 |
| mq07cel010 | h | Carretilla elevadora diesel de doble tracción de 8 t. (maquinaria) | 0.239 | 17958.21 | 4292.012 |
| mo041 | h | Maestro 1ª construcción de obra civil. (mano de obra) | 0.25 | 8324.16 | 2081.040 |
| mo087 | h | Ayudante construcción de obra civil. (mano de obra) | 0.313 | 6222.52 | 1947.649 |
| % | % | Herramientas | 2 % | 22144.080 | 442.882 |
|  |  | Costes directos |  |  | 22586.962 |

Residuos:
- colocación: mt47cit230b; factor de residuo 0.022
- colocación: mt47cit250d Banda de unión de geotextil de polipropileno, de 300 mm de anchura, suministrada en rollos; factor de residuo 0.07
- colocación: mt47cit260a Adhesivo de poliuretano bicomponente; factor de residuo 0.040716
- colocación: mt47cit004a Árido silíceo, de granulometría comprendida entre 0,4 y 0,8 mm, suministrado en sacos; factor de residuo 0.009

## Recursos

**mt47cit230b** m² Césped sintético
Datos técnicos: Coste energético 225.730 MJ; Emisión de CO2 11.207 kg; Código LER 17 02 03; Masa del elemento 2.28 kg; Volumen 0.0038 m3
Residuos:
- embalaje: re170203 Plástico. (componente de residuo); rendimiento 0.05 kg; Código LER 17 02 03; Masa del elemento 1 kg; Volumen 0.001667 m3

**mt47cit250d** m Banda de unión de geotextil de polipropileno, de 300 mm de anchura, suministrada en rollos
Datos técnicos: Coste energético 10.656 MJ; Emisión de CO2 0.341 kg; Código LER 17 06 04; Masa del elemento 0.09 kg; Volumen 0.00015 m3
Residuos:
- embalaje: re170203 Plástico; rendimiento 0.001 kg

**mt47cit260a** kg Adhesivo de poliuretano bicomponente
Datos técnicos: Coste energético 144.471 MJ; Emisión de CO2 7.014 kg; Código LER 17 09 04; Masa del elemento 1 kg; Volumen 0.000667 m3
Residuos:
- embalaje: re170203 Plástico; rendimiento 0.003 kg

**mt47cit004a** kg Árido silíceo, de granulometría comprendida entre 0,4 y 0,8 mm, suministrado en sacos
Datos técnicos: Coste energético 0.559 MJ; Emisión de CO2 0.028 kg; Código LER 01 04 08; Masa del elemento 1 kg; Volumen 0.000667 m3
Residuos:
- embalaje: re170203 Plástico; rendimiento 0.005 kg
