# Geotextil no tejido

- Propiedad del archivo: CYPE Ingenieros S.A.
- Formato: FIEBDC-3/2016
- Programa: Generador de precios de la construcción. CYPE Ingenieros, S.A.
- Fecha: 10/12/2021
- Ámbito geográfico: Chile
- Divisa: CHL
- Costes indirectos: 3 %
- Gastos generales: 13 %
- Beneficio industrial: 6 %
- IVA: 19 %

## N Aislamientos e imprimaciones

### NG Geosintéticos

#### NGX Geotextiles

**NGX010** m² Geotextil no tejido.
Suministro y colocación sobre el terreno de geotextil no tejido compuesto por fibras de polipropileno unidas por agujeteado, con una resistencia a la tracción longitudinal de 17,7 kN/m, una resistencia a la tracción transversal de 18,5 kN/m, una apertura de cono a la prueba de perforación dinámica según ISO 13433 inferior a 15,4 mm, resistencia CBR a punzonamiento 3 kN y una masa superficial de 250 g/m². Incluso cortes, fijaciones al terreno, resolución de solapes y uniones.
Incluye: Colocación del geotextil sobre el terreno. Resolución de solapes y uniones. Fijación del geotextil al terreno mediante grapas.
Criterio de medición de proyecto: Superficie medida según documentación gráfica de Proyecto.
Criterio de medición de obra: Se medirá la superficie realmente ejecutada según especificaciones de Proyecto, incluyendo las entregas y los solapes.

| Código | Ud | Descripción | Rendimiento | Precio | Importe |
|---|---|---|---|---|---|
| mt14gsa030jj | m² | Geotextil no tejido compuesto por fibras de polipropileno unidas por agujeteado, con una resistencia a la tracción longitudinal de 17,7 kN/m, una resistencia a la tracción transversal de 18,5 kN/m, una apertura de cono a la prueba de perforación dinámica según ISO 13433 inferior a 15,4 mm, resistencia CBR a punzonamiento 3 kN y una masa superficial de 250 g/m². (material) | 1.1 | 1244.88 | 1369.368 |
| mo041 | h | Maestro 1ª construcción de obra civil. (mano de obra) | 0.002 | 5945.27 | 11.891 |
| mo087 | h | Ayudante construcción de obra civil. (mano de obra) | 0.005 | 4437.97 | 22.190 |
| % | % | Herramientas | 2 % | 1403.449 | 28.069 |
|  |  | Costes directos |  |  | 1431.518 |

Residuos:
- colocación: mt14gsa030jj; factor de residuo 0.07

## Recursos

**mt14gsa030jj** m² Geotextil no tejido compuesto por fibras de polipropileno unidas por agujeteado
Datos técnicos: Coste energético 23.955 MJ; Emisión de CO2 0.780 kg; Código LER 17 06 04; Masa del elemento 0.25 kg; Volumen 0.000417 m3
Residuos:
- embalaje: re170203 Plástico. (componente de residuo); rendimiento 0.024 kg; Código LER 17 02 03; Masa del elemento 1 kg; Volumen 0.001667 m3
