# Desmonte en roca, para dar al terreno la rasante de explanación prevista, mediante el empleo de explosivos, y carga a camión

- Propiedad del archivo: CYPE INGENIEROS, S.A.
- Formato: FIEBDC-3/2002
- Ámbito geográfico: Chile
- Divisa: CHL
- Costes indirectos: 3.00 %
- Gastos generales: 13.00 %
- Beneficio industrial: 6.00 %
- IVA: 19.00 %

## A Movimientos de tierra

### AD Movimiento de tierras en edificación

#### ADD Desmontes

**ADD010** m³ Desmonte en roca, para dar al terreno la rasante de explanación prevista, mediante el empleo de explosivos, y carga a camión.
Desmonte en roca, para dar al terreno la rasante de explanación prevista, mediante el empleo de explosivos, y carga a camión.
Incluye: Replanteo general y fijación de los puntos y niveles de referencia. Trazado de los bordes de la base del terraplén. Rotura y disgregación del elemento en trozos manejables por la maquinaria mediante explosivos. Redondeado de perfil en bordes ataluzados en las aristas de pie, quiebros y coronación. Refino de taludes. Carga a camión de los materiales excavados.
Criterio de medición de proyecto: Volumen medido sobre los perfiles de los planos topográficos de Proyecto, que definen el movimiento de tierras a realizar en obra.
Criterio de medición de obra: Se medirá el volumen excavado sobre los perfiles transversales del terreno, una vez comprobado que dichos perfiles son los correctos según especificaciones de Proyecto, sin incluir los incrementos por excesos de excavación no autorizados, ni el relleno necesario para reconstruir la sección teórica por defectos imputables al Contratista. Se medirá la excavación una vez realizada y antes de que sobre ella se efectúe ningún tipo de relleno. Si el Contratista cerrase la excavación antes de conformada la cubicación, se entenderá que se aviene a lo que unilateralmente determine el director de la ejecución de la obra.
Criterio de valoración económica: El precio no incluye el transporte de los materiales excavados.

| Código | Ud | Descripción | Rendimiento | Precio | Importe |
|---|---|---|---|---|---|
| mt08exg010a | kg | Goma-2, D= 40 mm. (material) | 0.150 | 1616.85 | 242.53 |
| mt08exg020 | kg | Nagolita a granel. (material) | 1.650 | 568.69 | 938.34 |
| mt08ext010a | Ud | Detonador eléctrico. (material) | 1.150 | 613.28 | 705.27 |
| mt08exw010 | kg | Hilo de conexión. (material) | 0.100 | 50.18 | 5.02 |
| mt08exc010a | m | Cordón detonante 12 g. (material) | 0.200 | 239.74 | 47.95 |
| mq01pan010a | h | Pala cargadora sobre neumáticos de 120 kW/1,9 m³. (maquinaria) | 0.020 | 21831.62 | 436.63 |
| mq05vag010 | h | Vagón perforador hidráulico sobre cadenas, con martillo en fondo y diámetro de perforación de 150 mm. (maquinaria) | 0.020 | 62602.42 | 1252.05 |
| mo020 | h | Maestro 1ª construcción. (mano de obra) | 0.034 | 5466.67 | 185.87 |
| mo113 | h | Jornal construcción. (mano de obra) | 0.034 | 3903.77 | 132.73 |
| % | % | Herramientas | 2 % | 3946.39 | 78.93 |
|  |  | Costes directos |  |  | 4025.32 |
