# Transporte, puesta en obra y retirada de máquina pantalladora, para la realización de muros pantalla de 80 cm de espesor, a una distancia de entre 200 y 500 km

- Propiedad del archivo: CYPE INGENIEROS, S.A.
- Formato: FIEBDC-3/2002
- Ámbito geográfico: Chile
- Divisa: CHL
- Costes indirectos: 3.00 %
- Gastos generales: 13.00 %
- Beneficio industrial: 6.00 %
- IVA: 19.00 %

## C Fundaciones

### CC Contenciones

#### CCP Muros pantalla

**CCP001** Ud Transporte, puesta en obra y retirada de máquina pantalladora, para la realización de muros pantalla de 80 cm de espesor, a una distancia de entre 200 y 500 km.
Transporte, puesta en obra y retirada de máquina pantalladora, para la realización de muros pantalla de 80 cm de espesor, a una distancia de entre 200 y 500 km.
Incluye: Transporte a la obra. Montaje del equipo. Desmontaje del equipo. Retirada del equipo.
Criterio de medición de proyecto: Número de unidades previstas, según documentación gráfica de Proyecto.
Criterio de medición de obra: Se medirá el número de unidades realmente ejecutadas según especificaciones de Proyecto.
Criterio de valoración económica: El precio incluye el desplazamiento a la obra del personal especializado.

| Código | Ud | Descripción | Rendimiento | Precio | Importe |
|---|---|---|---|---|---|
| mq03pae050t | Ud | Transporte, puesta en obra y retirada de equipo completo de máquina pantalladora, para muros pantalla de 80 cm de espesor, a una distancia de entre 200 y 500 km. (maquinaria) | 1.005 | 3564058.68 | 3581878.97 |
| % | % | Herramientas | 2 % | 3581878.97 | 71637.58 |
|  |  | Costes directos |  |  | 3653516.55 |
