# Murete de 20 cm de espesor de albañilería

- Propiedad del archivo: CYPE INGENIEROS, S.A.
- Formato: FIEBDC-3/2002
- Ámbito geográfico: Chile
- Costes indirectos: 3.00 %
- Gastos generales: 13.00 %
- Beneficio industrial: 6.00 %
- IVA: 19.00 %

## C Fundaciones

### CN Nivelación

#### CNF Albañilería armada

**CNF010** m² Murete de 20 cm de espesor de albañilería, de bloque hueco de hormigón, para revestir, color gris, 40x20x20 cm, resistencia normalizada R10 (10 N/mm²), recibida con mortero de cemento confeccionado en obra, con 300 kg/m³ de cemento, color gris, dosificación 1:5, suministrado en sacos, con pilastras intermedias y zuncho de coronación, de hormigón con armadura de acero A63-42H, cuantía 5 kg/m².
Ejecución de murete de 20 cm de espesor de albañilería, de bloque hueco de hormigón, para revestir, color gris, 40x20x20 cm, resistencia normalizada R10 (10 N/mm²), recibida con mortero de cemento confeccionado en obra, con 300 kg/m³ de cemento, color gris, dosificación 1:5, suministrado en sacos, con pilastras intermedias y zuncho de coronación, de hormigón con armadura de acero A63-42H, con una cuantía aproximada de 5 kg/m². Incluso parte proporcional de mermas y roturas, enjarjes, ejecución de encuentros, enlaces entre murete y losas y elementos especiales.
Incluye: Limpieza y preparación de la superficie soporte. Replanteo. Colocación y aplomado de miras de referencia. Tendido de hilos entre miras. Preparación del mortero. Colocación de los bloques por hiladas a nivel. Colocación de las armaduras en las pilastras intermedias y en el zuncho de coronación, y posterior relleno de hormigón. Vaciado, vibrado y curado del hormigón. Realización de todos los trabajos necesarios para la resolución de huecos. Enlace entre murete y losas.
Criterio de medición de proyecto: Superficie medida según documentación gráfica de Proyecto, sin duplicar esquinas ni encuentros, deduciendo los huecos de superficie mayor de 2 m².
Criterio de medición de obra: Se medirá la superficie realmente ejecutada según especificaciones de Proyecto, deduciendo los huecos de superficie mayor de 2 m².

| Código | Ud | Descripción | Rendimiento | Precio | Importe |
|---|---|---|---|---|---|
| mt02bhg010d | Ud | Bloque hueco de hormigón, para revestir, color gris, 40x20x20 cm, resistencia normalizada R10 (10 N/mm²), incluso parte proporcional de piezas especiales: zunchos y medios. (material) | 12.500 | 0.67 | 8.38 |
| mt08aaa010a | m³ | Agua. (material) | 0.004 | 1.21 | 0.00 |
| mt01arg005a | t | Arena de cantera, para mortero preparado en obra. (material) | 0.025 | 16.11 | 0.40 |
| mt08cem000e | kg | Cemento gris en sacos. (material) | 4.673 | 0.13 | 0.61 |
| mt07aco100a | kg | Acero en barras con resaltes, A63-42H, elaborado en taller y colocado en obra, diámetros varios, según NCh204.Of77. (material) | 5.000 | 0.82 | 4.10 |
| mt10haf090aidy | m³ | Hormigón H25 (20) 20/10, no expuesto a ciclos hielo-deshielo, exposición a sulfatos despreciable, sin requerimiento de permeabilidad, no expuesto a ambientes salinos, docilidad fluida, preparado en central, con cemento grado normal, según NCh 170.Of85 y ACI 318-08. (material) | 0.020 | 85.46 | 1.71 |
| mq06hor010 | h | Concretera. (maquinaria) | 0.011 | 1.37 | 0.02 |
| op00ciz020 |  | Cizalla para acero en barras con resaltes. | 1.000 | 0.00 | 0.00 |
| op00ata010 |  | Atadora de ferralla. | 1.000 | 0.00 | 0.00 |
| au00auh040 |  | Vibrador de hormigón, eléctrico. | 1.000 | 0.00 | 0.00 |
| mo020 | h | Maestro 1ª albañil. (mano de obra) | 0.734 | 6.29 | 4.62 |
| mo076 | h | Ayudante construcción en trabajos de albañilería. (mano de obra) | 0.367 | 4.42 | 1.62 |
| mo112 | h | Jornal albañil. (mano de obra) | 0.172 | 4.24 | 0.73 |
| % | % | Costes directos complementarios | 2 % | 22.19 | 0.44 |
|  |  | Costes directos |  |  | 22.63 |
