# Desmontaje de fachada de doble hoja

- Propiedad del archivo: CYPE INGENIEROS, S.A.
- Formato: FIEBDC-3/2002
- Ámbito geográfico: Chile
- Divisa: CHL
- Costes indirectos: 3.00 %
- Gastos generales: 13.00 %
- Beneficio industrial: 6.00 %
- IVA: 19.00 %

## D Demoliciones

### DF Fachadas

#### DFL Ligeras

**DFL010** m² Desmontaje de fachada de doble hoja, de lámina perfilada de acero con aislamiento intermedio, manteniendo las estructuras auxiliares, con medios manuales, sin deteriorar los elementos a los que está sujeto, y carga manual sobre camión o contenedor.
Desmontaje de fachada de doble hoja, de lámina perfilada de acero con aislamiento intermedio, manteniendo las estructuras auxiliares, con medios manuales, sin deteriorar los elementos a los que está sujeto, y carga manual sobre camión o contenedor.
Incluye: Desmontaje del elemento. Retirada y acopio del material desmontado. Limpieza de los restos de obra. Carga manual del material desmontado y restos de obra sobre camión o contenedor.
Criterio de medición de proyecto: Superficie medida según documentación gráfica de Proyecto.
Criterio de medición de obra: Se medirá la superficie realmente desmontada según especificaciones de Proyecto.

| Código | Ud | Descripción | Rendimiento | Precio | Importe |
|---|---|---|---|---|---|
| mo011 | h | Maestro 1ª montador. (mano de obra) | 0.521 | 5628.66 | 2932.53 |
| mo080 | h | Ayudante montador. (mano de obra) | 0.521 | 4063.51 | 2117.09 |
| % | % | Herramientas | 2 % | 5049.62 | 100.99 |
|  |  | Costes directos |  |  | 5150.61 |
