# Desmontaje de umbral metálico, con medios manuales, y carga manual de escombros sobre camión o contenedor

- Propiedad del archivo: CYPE INGENIEROS, S.A.
- Formato: FIEBDC-3/2002
- Ámbito geográfico: Chile
- Costes indirectos: 3.00 %
- Gastos generales: 13.00 %
- Beneficio industrial: 6.00 %
- IVA: 19.00 %

## D Demoliciones

### DF Fachadas

#### DFR Remates de exteriores

**DFR120** m Desmontaje de umbral metálico, con medios manuales, y carga manual de escombros sobre camión o contenedor.
Desmontaje de umbral metálico, empotrado en las jambas, cubriendo el escalón de acceso en la puerta exterior o balcón del edificio, con medios manuales, sin deteriorar los elementos constructivos contiguos. Incluso parte proporcional de limpieza, acopio, retirada y carga manual de escombros sobre camión o contenedor.
Incluye: Desmontaje de los elementos. Retirada y acopio del material desmontado. Limpieza de los restos de obra. Carga del material desmontado y restos de obra sobre camión o contenedor.
Criterio de medición de proyecto: Longitud medida según documentación gráfica de Proyecto.
Criterio de medición de obra: Se medirá la longitud realmente desmontada según especificaciones de Proyecto.

| Código | Ud | Descripción | Rendimiento | Precio | Importe |
|---|---|---|---|---|---|
| mo019 | h | Maestro 1ª construcción. (mano de obra) | 0.169 | 6.29 | 1.06 |
| mo111 | h | Jornal construcción. (mano de obra) | 0.169 | 4.24 | 0.72 |
| % | % | Costes directos complementarios | 2 % | 1.78 | 0.04 |
|  |  | Costes directos |  |  | 1.82 |
