# Demolición de sobrelosa de solera seca existente en el interior del edificio, con martillo neumático, y carga manual de escombros sobre camión o contenedor

- Propiedad del archivo: CYPE INGENIEROS, S.A.
- Formato: FIEBDC-3/2002
- Ámbito geográfico: Chile
- Costes indirectos: 3.00 %
- Gastos generales: 13.00 %
- Beneficio industrial: 6.00 %
- IVA: 19.00 %

## D Demoliciones

### DR Revestimientos y trasdosados

#### DRS Suelos y pisos

**DRS080** m² Demolición de sobrelosa de solera seca existente en el interior del edificio, con martillo neumático, y carga manual de escombros sobre camión o contenedor.
Demolición de sobrelosa de solera seca existente en el interior del edificio, con martillo neumático, sin deteriorar los elementos constructivos contiguos. Incluso parte proporcional de limpieza, acopio, retirada y carga manual de escombros sobre camión o contenedor.
Incluye: Demolición de los elementos. Retirada y acopio de escombros. Limpieza de los restos de obra. Carga de escombros sobre camión o contenedor.
Criterio de medición de proyecto: Superficie medida según documentación gráfica de Proyecto.
Criterio de medición de obra: Se medirá la superficie realmente demolida según especificaciones de Proyecto.

| Código | Ud | Descripción | Rendimiento | Precio | Importe |
|---|---|---|---|---|---|
| mq05mai030 | h | Martillo neumático. (maquinaria) | 0.084 | 3.41 | 0.29 |
| mq05pdm010a | h | Compresor portátil eléctrico 2 m³/min de caudal. (maquinaria) | 0.042 | 3.18 | 0.13 |
| mo112 | h | Jornal especializado de construcción. (mano de obra) | 0.091 | 5.15 | 0.47 |
| mo113 | h | Jornal construcción. (mano de obra) | 0.149 | 5.04 | 0.75 |
| % | % | Costes directos complementarios | 2 % | 1.64 | 0.03 |
|  |  | Costes directos |  |  | 1.67 |
