# Demolición de imbornal urbano prefabricado de hormigón, con martillo neumático, y carga manual de escombros sobre camión o contenedor

- Propiedad del archivo: CYPE INGENIEROS, S.A.
- Formato: FIEBDC-3/2002
- Ámbito geográfico: Chile
- Costes indirectos: 3.00 %
- Gastos generales: 13.00 %
- Beneficio industrial: 6.00 %
- IVA: 19.00 %

## D Demoliciones

### DU Urbanización interior del lote

#### DUA Alcantarillado

**DUA020** Ud Demolición de imbornal urbano prefabricado de hormigón, con martillo neumático, y carga manual de escombros sobre camión o contenedor.
Demolición de imbornal urbano prefabricado de hormigón, con martillo neumático, sin deteriorar los colectores que pudieran enlazar con él y acondicionando sus extremos. Incluso parte proporcional de demolición de la solera de apoyo, limpieza, acopio, retirada y carga manual de escombros sobre camión o contenedor.
Incluye: Demolición del elemento con martillo neumático. Fragmentación de los escombros en piezas manejables. Retirada y acopio de escombros. Carga manual de escombros sobre camión o contenedor.
Criterio de medición de proyecto: Número de unidades previstas, según documentación gráfica de Proyecto.
Criterio de medición de obra: Se medirá el número de unidades realmente demolidas según especificaciones de Proyecto.

| Código | Ud | Descripción | Rendimiento | Precio | Importe |
|---|---|---|---|---|---|
| mq05mai030 | h | Martillo neumático. (maquinaria) | 0.362 | 4.16 | 1.51 |
| mq05pdm110 | h | Compresor portátil diesel media presión 10 m³/min. (maquinaria) | 0.181 | 7.06 | 1.28 |
| mo110 | h | Jornal especializado de construcción. (mano de obra) | 0.396 | 4.33 | 1.71 |
| mo111 | h | Jornal construcción. (mano de obra) | 0.198 | 4.24 | 0.84 |
| % | % | Costes directos complementarios | 2 % | 5.34 | 0.11 |
|  |  | Costes directos |  |  | 5.45 |
