# Entrevigado para sobrelosa

- Propiedad del archivo: CYPE INGENIEROS, S.A.
- Formato: FIEBDC-3/2002
- Ámbito geográfico: Chile
- Divisa: CHL
- Costes indirectos: 3.00 %
- Gastos generales: 13.00 %
- Beneficio industrial: 6.00 %
- IVA: 19.00 %

## E Estructuras

### EM Madera

#### EMT Entablados y entrevigados

**EMT010** m² Entrevigado para sobrelosa, de tablero estructural de madera para uso en ambiente seco, de 2400x590 mm y 38 mm de espesor, machihembrado en sus cuatro cantos, con adhesivo en las juntas, fijado con clavos, de acero galvanizado de alta adherencia.
Entrevigado para sobrelosa, de tablero estructural de madera para uso en ambiente seco, de 2400x590 mm y 38 mm de espesor, machihembrado en sus cuatro cantos, con adhesivo en las juntas, fijado con clavos, de acero galvanizado de alta adherencia.
Incluye: Replanteo de las piezas. Encolado de los tableros. Fijación de los tableros al soporte base.
Criterio de medición de proyecto: Superficie medida según documentación gráfica de Proyecto.
Criterio de medición de obra: Se medirá la superficie realmente ejecutada según especificaciones de Proyecto.

| Código | Ud | Descripción | Rendimiento | Precio | Importe |
|---|---|---|---|---|---|
| mt08eff020p | m² | Tablero estructural de madera para uso en ambiente seco, de 2400x590 mm y 38 mm de espesor, machihembrado en sus cuatro cantos. (material) | 1.050 | 9583.14 | 10062.30 |
| mt07emr111d | Ud | Clavo, de 4 mm de diámetro y 75 mm de longitud, de acero galvanizado de alta adherencia. (material) | 9.000 | 46.87 | 421.83 |
| mt18mva180a | kg | Adhesivo de dos componentes, para interiores con presencia de humedad ocasional y exteriores protegidos, a base de poliacetato de vinilo en dispersión acuosa y endurecedor a base de cloruro de aluminio. (material) | 0.066 | 6615.91 | 436.65 |
| op00cla010 |  | Clavadora neumática. | 1.000 | 0.00 | 0.00 |
| op00cep010 |  | Garlopa. | 1.000 | 0.00 | 0.00 |
| op00cor050 |  | Cortadora manual de madera, de disco. | 1.000 | 0.00 | 0.00 |
| mo048 | h | Maestro 1ª montador de estructura de madera. (mano de obra) | 0.231 | 5705.25 | 1317.91 |
| mo095 | h | Ayudante montador de estructura de madera. (mano de obra) | 0.231 | 4239.68 | 979.37 |
| % | % | Herramientas | 2 % | 13218.06 | 264.36 |
|  |  | Costes directos |  |  | 13482.42 |
