# Entrevigado para sobrelosa, de tablero estructural de madera para uso en ambiente seco, de 2410x1830 mm y 38 mm de espesor, fijado con tornillos de cabeza avellanada, de acero al carbono

- Propiedad del archivo: CYPE INGENIEROS, S.A.
- Formato: FIEBDC-3/2002
- Ámbito geográfico: Chile
- Divisa: CHL
- Costes indirectos: 3.00 %
- Gastos generales: 13.00 %
- Beneficio industrial: 6.00 %
- IVA: 19.00 %

## E Estructuras

### EM Madera

#### EMT Entablados y entrevigados

**EMT010** m² Entrevigado para sobrelosa, de tablero estructural de madera para uso en ambiente seco, de 2410x1830 mm y 38 mm de espesor, fijado con tornillos de cabeza avellanada, de acero al carbono.
Entrevigado para sobrelosa, de tablero estructural de madera para uso en ambiente seco, de 2410x1830 mm y 38 mm de espesor, fijado con tornillos de cabeza avellanada, de acero al carbono.
Incluye: Replanteo de las piezas. Fijación de los tableros al soporte base.
Criterio de medición de proyecto: Superficie medida según documentación gráfica de Proyecto.
Criterio de medición de obra: Se medirá la superficie realmente ejecutada según especificaciones de Proyecto.

| Código | Ud | Descripción | Rendimiento | Precio | Importe |
|---|---|---|---|---|---|
| mt08eff020a | m² | Tablero estructural de madera para uso en ambiente seco, de 2410x1830 mm y 38 mm de espesor. (material) | 1.050 | 8290.60 | 8705.13 |
| mt07emr118ea | Ud | Tornillo de cabeza avellanada, de 4,5 mm de diámetro y 50 mm de longitud, de acero galvanizado, para clases de servicio 1, 2 y 3. (material) | 9.000 | 115.96 | 1043.64 |
| op00cep010 |  | Garlopa. | 1.000 | 0.00 | 0.00 |
| op00cor050 |  | Cortadora manual de madera, de disco. | 1.000 | 0.00 | 0.00 |
| mo048 | h | Maestro 1ª montador de estructura de madera. (mano de obra) | 0.161 | 5705.25 | 918.55 |
| mo095 | h | Ayudante montador de estructura de madera. (mano de obra) | 0.161 | 4239.68 | 682.59 |
| % | % | Herramientas | 2 % | 11349.91 | 227.00 |
|  |  | Costes directos |  |  | 11576.91 |
