# Carpintería de aluminio

- Propiedad del archivo: CYPE INGENIEROS, S.A.
- Formato: FIEBDC-3/2002
- Ámbito geográfico: Chile
- Costes indirectos: 3.00 %
- Gastos generales: 13.00 %
- Beneficio industrial: 6.00 %
- IVA: 19.00 %

## F Fachadas

### FC Carpintería exterior

#### FCL Aluminio

**FCL062** Ud Carpintería de aluminio, anodizado color bronce, para conformado de ventana ojo de buey fija de aluminio anodizado color bronce, de 100 cm de diámetro, gama media, formada por una hoja, y con premarco.
Suministro y montaje de carpintería de aluminio, anodizado color bronce, para conformado de ventana ojo de buey fija de aluminio anodizado color bronce, de 100 cm de diámetro, gama media, formada por una hoja, y con premarco. Compuesta por perfiles extrusionados formando marcos y hojas, tornillería de acero inoxidable, elementos de estanqueidad, accesorios y utillajes de mecanizado homologados. Incluso parte proporcional de garras de fijación, sellado perimetral de juntas por medio de un cordón de silicona neutra y ajuste final en obra. Elaborada en taller, con clasificación a la permeabilidad al aire, clasificación a la estanqueidad al agua y clasificación a la resistencia a la carga del viento. Totalmente montada y probada.
Incluye: Colocación de la carpintería. Ajuste final de la hoja. Sellado de juntas perimetrales.
Criterio de medición de proyecto: Número de unidades previstas, según documentación gráfica de Proyecto.
Criterio de medición de obra: Se medirá el número de unidades realmente ejecutadas según especificaciones de Proyecto.

| Código | Ud | Descripción | Rendimiento | Precio | Importe |
|---|---|---|---|---|---|
| mt25pfx175db | Ud | Ventana ojo de buey fija de aluminio anodizado color bronce, de 100 cm de diámetro, gama media, incluso perfiles para conformado de premarco y junquillo con el certificado de calidad EWAA-EURAS (QUALANOD). (material) | 1.000 | 293.04 | 293.04 |
| mt15sja100 | Ud | Cartucho de masilla de silicona neutra. (material) | 0.140 | 3.44 | 0.48 |
| op00ato010 |  | Atornillador. | 1.000 | 0.00 | 0.00 |
| mo017 | h | Maestro 1ª cerrajero. (mano de obra) | 3.157 | 6.39 | 20.17 |
| mo057 | h | Ayudante cerrajero. (mano de obra) | 3.154 | 4.43 | 13.97 |
| % | % | Costes directos complementarios | 2 % | 327.66 | 6.55 |
|  |  | Costes directos |  |  | 334.21 |
