# Cortina metálica

- Propiedad del archivo: CYPE INGENIEROS, S.A.
- Formato: FIEBDC-3/2002
- Ámbito geográfico: Chile
- Divisa: CHL
- Costes indirectos: 3.00 %
- Gastos generales: 13.00 %
- Beneficio industrial: 6.00 %
- IVA: 19.00 %

## F Fachadas y tabiques

### FD Defensas

#### FDC Cortinas metálicas

**FDC010** Ud Cortina metálica.
Cortina enrollable de lamas de lámina de acero galvanizado, panel ciego, 300x220 cm, acabado sendzimir, apertura manual. Incluso cerradura central con llave de seguridad.
Incluye: Colocación y fijación de los perfiles guía. Introducción de la cortina metálica en las guías. Colocación y fijación del eje a los soportes. Tensado del muelle. Fijación de la cortina metálica al rodillo. Montaje del sistema de apertura. Montaje del sistema de accionamiento (eje, engranaje y manilla o electromotor). Repasos y engrase de mecanismos y guías.
Criterio de medición de proyecto: Número de unidades previstas, según documentación gráfica de Proyecto.
Criterio de medición de obra: Se medirá el número de unidades realmente ejecutadas según especificaciones de Proyecto.

| Código | Ud | Descripción | Rendimiento | Precio | Importe |
|---|---|---|---|---|---|
| mt26cec010a | m² | Cortina metálica enrollable de lamas de lámina de acero galvanizado, panel ciego, de 0,6 mm de espesor, acabado sendzimir. Incluso cajón recogedor, ejes, guías, muelles y accesorios. (material) | 7.590 | 29664.24 | 225151.58 |
| mt26eem020 | Ud | Cerradura de seguridad al suelo para cierre enrollable. (material) | 1.000 | 98119.07 | 98119.07 |
| op00ato010 |  | Atornillador. | 1.000 | 0.00 | 0.00 |
| op00amo010 |  | Amoladora o radial. | 1.000 | 0.00 | 0.00 |
| op00tal010 |  | Taladro. | 1.000 | 0.00 | 0.00 |
| mo020 | h | Maestro 1ª construcción. (mano de obra) | 3.001 | 8324.16 | 24980.80 |
| mo113 | h | Jornal construcción. (mano de obra) | 3.001 | 5995.15 | 17991.45 |
| mo018 | h | Maestro 1ª cerrajero. (mano de obra) | 3.001 | 8433.24 | 25308.15 |
| mo059 | h | Ayudante cerrajero. (mano de obra) | 3.001 | 6234.36 | 18709.31 |
| % | % | Herramientas | 2 % | 410260.36 | 8205.21 |
|  |  | Costes directos |  |  | 418465.57 |
