# Cerramiento de fachada formado por paneles de lámina perfilada nervada de acero prelacado de 0,6 mm espesor y 30 mm altura de cresta

- Propiedad del archivo: CYPE INGENIEROS, S.A.
- Formato: FIEBDC-3/2002
- Ámbito geográfico: Chile
- Costes indirectos: 3.00 %
- Gastos generales: 13.00 %
- Beneficio industrial: 6.00 %
- IVA: 19.00 %

## F Fachadas y tabiques

### FL Fachadas ligeras

#### FLA Láminas perfiladas de acero

**FLA010** m² Cerramiento de fachada formado por paneles de lámina perfilada nervada de acero prelacado de 0,6 mm espesor y 30 mm altura de cresta.
Suministro y montaje de cerramiento de fachada simple, formado por paneles de lámina perfilada nervada de acero prelacado de 0,6 mm espesor y 30 mm altura de cresta, fijados a una estructura portante o auxiliar (no incluida en este precio). Incluso parte proporcional de elementos y trabajos necesarios para la formación de huecos y juntas, esquinas, remates, encuentros, solapes, mermas y accesorios de fijación oculta y estanqueidad. Totalmente montado.
Incluye: Replanteo de los paneles. Colocación del remate inferior de la fachada. Colocación de juntas. Colocación y fijación del primer panel. Colocación y fijación del resto de paneles, según el orden indicado. Remates.
Criterio de medición de proyecto: Superficie medida según documentación gráfica de Proyecto, sin duplicar esquinas ni encuentros, deduciendo los huecos de superficie mayor de 3 m².
Criterio de medición de obra: Se medirá la superficie realmente ejecutada según especificaciones de Proyecto, sin duplicar esquinas ni encuentros, deduciendo los huecos de superficie mayor de 3 m².

| Código | Ud | Descripción | Rendimiento | Precio | Importe |
|---|---|---|---|---|---|
| mt13ccp100a | m² | Lámina perfilada nervada de acero prelacado de 0,6 mm espesor y 30 mm altura de cresta. (material) | 1.050 | 7.96 | 8.36 |
| mt13ccp020b | m | Remate de lámina de acero prelacado de 0,6 mm de espesor, desarrollo 500 mm. (material) | 0.340 | 5.69 | 1.93 |
| mt13ccg030d | Ud | Tornillo autorroscante de 6,5x70 mm de acero inoxidable, con arandela. (material) | 1.500 | 0.49 | 0.74 |
| mt13ccg040 | m | Junta de estanqueidad para láminas de acero. (material) | 0.420 | 0.88 | 0.37 |
| mt13ccg030f | Ud | Tornillo autorroscante de 4,2x13 mm de acero inoxidable, con arandela. (material) | 2.050 | 0.05 | 0.10 |
| mq08sol020 | h | Equipo y elementos auxiliares para soldadura eléctrica. (maquinaria) | 0.101 | 2.59 | 0.26 |
| op00ciz010 |  | Cizalla. | 1.000 | 0.00 | 0.00 |
| op00roe010 |  | Roedora. | 1.000 | 0.00 | 0.00 |
| op00ato010 |  | Atornillador. | 1.000 | 0.00 | 0.00 |
| op00tal010 |  | Taladro. | 1.000 | 0.00 | 0.00 |
| mo051 | h | Maestro 1ª montador de cerramientos industriales. (mano de obra) | 0.303 | 7.36 | 2.23 |
| mo098 | h | Ayudante montador de cerramientos industriales. (mano de obra) | 0.303 | 5.24 | 1.59 |
| % | % | Costes directos complementarios | 2 % | 15.58 | 0.31 |
|  |  | Costes directos |  |  | 15.89 |
