# Puerta interior de vidrio templado translúcido de 10 mm de espesor, de 2100x800 mm, perfiles verticales vistos de aluminio; para mampara modular

- Propiedad del archivo: CYPE INGENIEROS, S.A.
- Formato: FIEBDC-3/2002
- Ámbito geográfico: Chile
- Divisa: CHL
- Costes indirectos: 3.00 %
- Gastos generales: 13.00 %
- Beneficio industrial: 6.00 %
- IVA: 19.00 %

## F Fachadas y tabiques

### FO Mamparas y paredes móviles

#### FOM Modulares

**FOM020** Ud Puerta interior de vidrio templado translúcido de 10 mm de espesor, de 2100x800 mm, perfiles verticales vistos de aluminio; para mampara modular.
Suministro y colocación de puerta interior de vidrio templado translúcido de 10 mm de espesor, de 2100x800 mm, perfiles verticales vistos de aluminio, fijo superior de vidrio laminar de seguridad 5+5, perfiles superiores vistos de aluminio anodizado o lacado estándar; para mampara modular. Incluso parte proporcional de herrajes, remates y sellado de juntas.
Incluye: Replanteo y marcado de los puntos de fijación. Aplomado, nivelación y fijación de los perfiles. Colocación y fijación de la puerta. Tratamiento de juntas. Remate del perímetro del elemento, por las dos caras.
Criterio de medición de proyecto: Número de unidades previstas, según documentación gráfica de Proyecto.
Criterio de medición de obra: Se medirá el número de unidades realmente ejecutadas según especificaciones de Proyecto.

| Código | Ud | Descripción | Rendimiento | Precio | Importe |
|---|---|---|---|---|---|
| mt26mmd015f | Ud | Puerta interior de vidrio templado translúcido de 10 mm de espesor, de 2100x800 mm, perfiles verticales vistos de aluminio, fijo superior de vidrio laminar de seguridad 5+5, perfiles superiores vistos de aluminio anodizado o lacado estándar; incluso bisagras y cerradura con maneta. (material) | 1.000 | 602103.18 | 602103.18 |
| op00ato010 |  | Atornillador. | 1.000 | 0.00 | 0.00 |
| mo011 | h | Maestro 1ª montador. (mano de obra) | 0.554 | 5019.75 | 2780.94 |
| % | % | Herramientas | 2 % | 604884.12 | 12097.68 |
|  |  | Costes directos |  |  | 616981.80 |
