# Gárgola de tubo de acero con resistencia mejorada a la corrosión atmosférica (corten) S355J0WP, de 100 mm de diámetro, 400 mm de longitud y 2 mm de espesor, recibida con masilla de silicona neutra

- Propiedad del archivo: CYPE INGENIEROS, S.A.
- Formato: FIEBDC-3/2002
- Ámbito geográfico: Chile
- Costes indirectos: 3.00 %
- Gastos generales: 13.00 %
- Beneficio industrial: 6.00 %
- IVA: 19.00 %

## F Fachadas

### FR Remates de exteriores

#### FRG Gárgolas

**FRG010** Ud Gárgola de tubo de acero con resistencia mejorada a la corrosión atmosférica (corten) S355J0WP, de 100 mm de diámetro, 400 mm de longitud y 2 mm de espesor, recibida con masilla de silicona neutra.
Formación de gárgola de tubo de acero con resistencia mejorada a la corrosión atmosférica (corten) S355J0WP, de 100 mm de diámetro, 400 mm de longitud y 2 mm de espesor, recibida con masilla de silicona neutra. Incluso nivelación y remate de la imprimación en caso necesario.
Incluye: Replanteo de las piezas. Colocación, aplomado, nivelación y alineación. Sellado de juntas y limpieza.
Criterio de medición de proyecto: Número de unidades previstas, según documentación gráfica de Proyecto.
Criterio de medición de obra: Se medirá el número de unidades realmente ejecutadas según especificaciones de Proyecto.

| Código | Ud | Descripción | Rendimiento | Precio | Importe |
|---|---|---|---|---|---|
| mt15sja100 | Ud | Cartucho de masilla de silicona neutra. (material) | 0.100 | 3.44 | 0.34 |
| mt20gac010a | Ud | Gárgola de tubo de acero con resistencia mejorada a la corrosión atmosférica (corten) S355J0WP, de 100 mm de diámetro, 400 mm de longitud y 2 mm de espesor. (material) | 1.000 | 117.79 | 117.79 |
| mo019 | h | Maestro 1ª construcción. (mano de obra) | 0.067 | 6.29 | 0.42 |
| mo111 | h | Jornal construcción. (mano de obra) | 0.067 | 4.24 | 0.28 |
| % | % | Costes directos complementarios | 2 % | 118.83 | 2.38 |
|  |  | Costes directos |  |  | 121.21 |
