# Vierteaguas de acero galvanizado

- Propiedad del archivo: CYPE INGENIEROS, S.A.
- Formato: FIEBDC-3/2002
- Ámbito geográfico: Chile
- Divisa: CHL
- Costes indirectos: 3.00 %
- Gastos generales: 13.00 %
- Beneficio industrial: 6.00 %
- IVA: 19.00 %

## H Remates y ayudas

### HR Remates de fachada

#### HRA De acero galvanizado

**HRA030** m Vierteaguas de acero galvanizado.
Vierteaguas de lámina plegada de acero galvanizado, espesor 1,5 mm, desarrollo 500 mm y 7 pliegues, con goterón, empotrado en las jambas; fijación con tornillos autotaladrantes; y sellado de las juntas entre piezas y de las uniones con los muros con sellador adhesivo monocomponente.
Incluye: Replanteo de las piezas. Corte de las piezas. Preparación y regularización del soporte. Colocación y fijación de las piezas metálicas, niveladas y aplomadas. Sellado de juntas y limpieza.
Criterio de medición de proyecto: Longitud del ancho del hueco, medida según documentación gráfica de Proyecto, incrementada en 5 cm a cada lado.
Criterio de medición de obra: Se medirá la longitud realmente ejecutada según especificaciones de Proyecto, incluyendo los empotramientos en las jambas.

| Código | Ud | Descripción | Rendimiento | Precio | Importe |
|---|---|---|---|---|---|
| mt12www050 | Ud | Tornillo autotaladrante de acero galvanizado. (material) | 2.000 | 34.48 | 68.96 |
| mt20vme020D | m | Vierteaguas de lámina plegada de acero galvanizado, espesor 1,5 mm, desarrollo 500 mm y 7 pliegues, con goterón. (material) | 1.000 | 5622.44 | 5622.44 |
| mt22www010d | Ud | Cartucho de 290 ml de sellador adhesivo monocomponente, neutro, superelástico, a base de polímero MS, color transparente, con resistencia a la intemperie y a los rayos UV y elongación hasta rotura 750%. (material) | 0.200 | 3426.92 | 685.38 |
| op00ciz010 |  | Cizalla. | 1.000 | 0.00 | 0.00 |
| mo020 | h | Maestro 1ª construcción. (mano de obra) | 0.182 | 8327.21 | 1515.55 |
| mo113 | h | Jornal construcción. (mano de obra) | 0.091 | 5997.35 | 545.76 |
| % | % | Herramientas | 2 % | 8438.09 | 168.76 |
|  |  | Costes directos |  |  | 8606.85 |
