# Jamba de hormigón polímero de superficie pulida, color a elegir, de 30x2 cm

- Propiedad del archivo: CYPE INGENIEROS, S.A.
- Formato: FIEBDC-3/2002
- Ámbito geográfico: Chile
- Costes indirectos: 3.00 %
- Gastos generales: 13.00 %
- Beneficio industrial: 6.00 %
- IVA: 19.00 %

## H Remates y ayudas

### HR Remates

#### HRJ Jambas

**HRJ010** m Jamba de hormigón polímero de superficie pulida, color a elegir, de 30x2 cm.
Formación de jamba de hormigón polímero de superficie pulida, color a elegir, de 30x2 cm, con anclaje metálico de acero inoxidable, recibida con una capa de mortero de cemento, confeccionado en obra, con aditivo hidrófugo, dosificación 1:3, con un espesor de 15 mm, sobre la que se introducen los anclajes metálicos, previendo una junta de 5 mm entre piezas. Incluso sellado entre piezas y uniones con los cerramientos y carpinterías con masilla de poliuretano de gran flexibilidad.
Incluye: Replanteo de las piezas en el hueco o remate. Colocación de reglas y plomadas sujetas al muro. Colocación, aplomado, nivelación y alineación. Sellado de juntas y limpieza de la jamba.
Criterio de medición de proyecto: Longitud medida por su mayor desarrollo lineal, según documentación gráfica de Proyecto.
Criterio de medición de obra: Se medirá, por su mayor desarrollo lineal, la longitud realmente ejecutada según especificaciones de Proyecto, incluyendo la longitud que pudiera perderse en ingletes.

| Código | Ud | Descripción | Rendimiento | Precio | Importe |
|---|---|---|---|---|---|
| mt08aaa010a | m³ | Agua. (material) | 0.006 | 1.09 | 0.01 |
| mt01arg005a | t | Arena de cantera, para mortero preparado en obra. (material) | 0.004 | 14.38 | 0.06 |
| mt08cem000e | kg | Cemento gris en sacos. (material) | 1.303 | 0.12 | 0.16 |
| mt08adt010 | kg | Aditivo hidrófugo para imprimación de morteros u hormigones. (material) | 0.026 | 0.87 | 0.02 |
| mt20wwa040 | kg | Adhesivo cementoso flexible y de gran adherencia. (material) | 1.816 | 0.42 | 0.76 |
| mt20rhl020x | m | Jamba de hormigón polímero de superficie pulida, color a elegir, de 30x2 cm, con anclaje metálico de acero inoxidable. (material) | 1.050 | 23.76 | 24.95 |
| mt20wwa025 | m | Perfil de espuma de polietileno, de 6 mm de diámetro, para relleno de juntas. (material) | 0.300 | 0.33 | 0.10 |
| mt20wwa035 | Ud | Bote de imprimación para masillas (250 cm³). (material) | 0.032 | 4.54 | 0.15 |
| mt20wwa030 | Ud | Bote de masilla de poliuretano impermeable (310 cm³). (material) | 0.064 | 4.45 | 0.28 |
| mq06hor010 | h | Concretera. (maquinaria) | 0.005 | 1.18 | 0.01 |
| op00amo010 |  | Amoladora o radial. | 1.000 | 0.00 | 0.00 |
| mo020 | h | Maestro 1ª construcción. (mano de obra) | 0.333 | 6.29 | 2.09 |
| mo113 | h | Jornal construcción. (mano de obra) | 0.359 | 4.46 | 1.60 |
| % | % | Herramientas | 2 % | 30.19 | 0.60 |
|  |  | Costes directos |  |  | 30.79 |
