# Recibido de tina de cualquier medida, mediante tabiques de apoyo

- Propiedad del archivo: CYPE INGENIEROS, S.A.
- Formato: FIEBDC-3/2002
- Ámbito geográfico: Chile
- Costes indirectos: 3.00 %
- Gastos generales: 13.00 %
- Beneficio industrial: 6.00 %
- IVA: 19.00 %

## H Remates y ayudas

### HY Ayudas

#### HYR Recibidos

**HYR020** Ud Recibido de tina de cualquier medida, mediante tabiques de apoyo.
Recibido de tina de cualquier medida, mediante tabiques de apoyo de ladrillo cerámico hueco, recibido con mortero de cemento, confeccionado en obra, dosificación 1:6. Incluso parte proporcional de replanteo, apertura de huecos para entregas en paramento vertical, retacado con arena, sellado de juntas, limpieza, protección con tablero de madera y eliminación del material sobrante.
Incluye: Replanteo. Apertura de huecos. Ejecución de los tabiques de apoyo. Retacado con arena. Sellado de juntas. Protección con tablero de madera. Limpieza y eliminación del material sobrante.
Criterio de medición de proyecto: Número de unidades previstas, según documentación gráfica de Proyecto.
Criterio de medición de obra: Se medirá el número de unidades realmente ejecutadas según especificaciones de Proyecto.

| Código | Ud | Descripción | Rendimiento | Precio | Importe |
|---|---|---|---|---|---|
| mt04lvc010a | Ud | Ladrillo cerámico hueco sencillo, para revestir, 24x11,5x4 cm. (material) | 30.000 | 0.09 | 2.70 |
| mt08aaa010a | m³ | Agua. (material) | 0.006 | 1.25 | 0.01 |
| mt01arg005a | t | Arena de cantera, para mortero preparado en obra. (material) | 0.016 | 16.56 | 0.26 |
| mt08cem000e | kg | Cemento gris en sacos. (material) | 2.500 | 0.14 | 0.35 |
| mt01ara010 | m³ | Arena de 0 a 5 mm de diámetro. (material) | 0.100 | 11.06 | 1.11 |
| mq06hor010 | h | Concretera. (maquinaria) | 0.007 | 1.40 | 0.01 |
| mo020 | h | Maestro 1ª construcción. (mano de obra) | 2.894 | 7.12 | 20.61 |
| mo113 | h | Jornal construcción. (mano de obra) | 2.983 | 5.04 | 15.03 |
| % | % | Costes directos complementarios | 2 % | 40.08 | 0.80 |
|  |  | Costes directos |  |  | 40.88 |
