# Sistema de control e integración de edificios en instalaciones de climatización con sistema aire-aire split y comunicación Superlink II

- Propiedad del archivo: CYPE INGENIEROS, S.A.
- Formato: FIEBDC-3/2002
- Ámbito geográfico: Chile
- Costes indirectos: 3.00 %
- Gastos generales: 13.00 %
- Beneficio industrial: 6.00 %
- IVA: 19.00 %

## I Instalaciones

### IC Calefacción, climatización y A.C.S.

#### ICW Sistema VRF (Mitsubishi Heavy Industries)

**ICW500** Ud Sistema de control e integración de edificios en instalaciones de climatización con sistema aire-aire split y comunicación Superlink II, permitiendo conectar un máximo de 96 celdas o posiciones con un total de 128 unidades interiores, modelo Web Gate SC-WGWNA-A "MITSUBISHI HEAVY INDUSTRIES".
Suministro e instalación de sistema de control e integración de edificios en instalaciones de climatización con sistema aire-aire split y comunicación Superlink II, permitiendo conectar un máximo de 96 celdas o posiciones con un total de 128 unidades interiores, modelo Web Gate SC-WGWNA-A "MITSUBISHI HEAVY INDUSTRIES", para utilización con un PC con Internet Explorer 7.0 o superior, con 3 niveles de seguridad. Totalmente montado, conexionado y probado.
Incluye: Replanteo. Colocación y fijación de los elementos. Conexionado.
Criterio de medición de proyecto: Número de unidades previstas, según documentación gráfica de Proyecto.
Criterio de medición de obra: Se medirá el número de unidades realmente ejecutadas según especificaciones de Proyecto.

| Código | Ud | Descripción | Rendimiento | Precio | Importe |
|---|---|---|---|---|---|
| mt42mhi640a | Ud | Sistema de control e integración de edificios en instalaciones de climatización con sistema aire-aire split y comunicación Superlink II, permitiendo conectar un máximo de 96 celdas o posiciones con un total de 128 unidades interiores, modelo Web Gate SC-WGWNA-A "MITSUBISHI HEAVY INDUSTRIES", para utilización con un PC con Internet Explorer 7.0 o superior, con 3 niveles de seguridad. (material) | 1.000 | 8327.45 | 8327.45 |
| mo004 | h | Maestro 1ª instalador de climatización. (mano de obra) | 1.102 | 6.50 | 7.16 |
| mo102 | h | Ayudante instalador de climatización. (mano de obra) | 1.102 | 4.41 | 4.86 |
| % | % | Costes directos complementarios | 2 % | 8339.47 | 166.79 |
|  |  | Costes directos |  |  | 8506.26 |
