# Control centralizado "DAIKIN"

- Propiedad del archivo: CYPE INGENIEROS, S.A.
- Formato: FIEBDC-3/2002
- Ámbito geográfico: Chile
- Costes indirectos: 3.00 %
- Gastos generales: 13.00 %
- Beneficio industrial: 6.00 %
- IVA: 19.00 %

## I Instalaciones

### IC Calefacción, climatización y A.C.S.

#### ICY Sistema VRV (Daikin)

**ICY500** Ud Control centralizado "DAIKIN", para sistema VRV (Volumen de Refrigerante Variable) con unidades conectadas mediante bus de control DIII-net, con un máximo de 64 unidades interiores, formado por consola de control centralizado del arranque y parada individual o por grupos de hasta 64 unidades interiores y hasta 10 módulos de unidades exteriores, modelo DCS302C51, caja para empotrar consola de control centralizado, modelo KJB212A.
Suministro e instalación de control centralizado "DAIKIN", para sistema VRV (Volumen de Refrigerante Variable) con unidades conectadas mediante bus de control DIII-net, con un máximo de 64 unidades interiores, formado por consola de control centralizado del arranque y parada individual o por grupos de hasta 64 unidades interiores y hasta 10 módulos de unidades exteriores, modelo DCS302C51, caja para empotrar consola de control centralizado, modelo KJB212A. Totalmente montado, conexionado y probado.
Incluye: Replanteo. Colocación y fijación de los elementos. Conexionado.
Criterio de medición de proyecto: Número de unidades previstas, según documentación gráfica de Proyecto.
Criterio de medición de obra: Se medirá el número de unidades realmente ejecutadas según especificaciones de Proyecto.

| Código | Ud | Descripción | Rendimiento | Precio | Importe |
|---|---|---|---|---|---|
| mt42dai700a | Ud | Consola de control centralizado del arranque y parada individual o por grupos de hasta 64 unidades interiores y hasta 10 módulos de unidades exteriores, modelo DCS302C51 "DAIKIN", con ajuste del punto de consigna, cambio de velocidad del ventilador, modo de funcionamiento, visualización y rearme de señal de filtro, dirección del deflector en impulsión de aire (unidades cassette, de pared, de suelo y horizontales de techo), estado de avería y código de error, dimensiones 120x180x16 mm y alimentación monofásica a 230 V, para sistema VRV (Volumen de Refrigerante Variable). (material) | 1.000 | 2377.90 | 2377.90 |
| mt42dai711a | Ud | Caja para empotrar consola de control centralizado, modelo KJB212A "DAIKIN". (material) | 1.000 | 83.81 | 83.81 |
| mo004 | h | Maestro 1ª instalador de climatización. (mano de obra) | 1.102 | 6.50 | 7.16 |
| mo102 | h | Ayudante instalador de climatización. (mano de obra) | 1.102 | 4.41 | 4.86 |
| % | % | Costes directos complementarios | 2 % | 2473.73 | 49.47 |
|  |  | Costes directos |  |  | 2523.20 |
