# Torre metálica de celosía de 4,2 m de altura para depósito aéreo de hasta 750 litros, empotrada en dado de hormigón en suelo rocoso

- Propiedad del archivo: CYPE INGENIEROS, S.A.
- Formato: FIEBDC-3/2002
- Ámbito geográfico: Chile
- Divisa: CHL
- Costes indirectos: 3.00 %
- Gastos generales: 13.00 %
- Beneficio industrial: 6.00 %
- IVA: 19.00 %

## I Instalaciones

### IF Gasfitería

#### IFD Estanques/grupos de presión

**IFD065** Ud Torre metálica de celosía de 4,2 m de altura para depósito aéreo de hasta 750 litros, empotrada en dado de hormigón en suelo rocoso.
Torre metálica de celosía de 4,2 m de altura para depósito aéreo de hasta 750 litros, con escalera de acceso y base de fijación del estanque de 1x1 m, empotrada en dado de hormigón H25 (20) 20/6, no expuesto a ciclos hielo-deshielo, exposición a sulfatos despreciable, sin requerimiento de permeabilidad, docilidad blanda, preparado en central, vaciado desde camión, en suelo rocoso. Incluso excavación para fundación con medios mecánicos, transporte y descarga. Totalmente montada.
Incluye: Replanteo. Transporte y descarga. Excavación de la fundación. Eliminación de las tierras sueltas del fondo de la excavación. Montaje de la torre. Izado de la torre. Colocación y aplomado. Vaciado y compactación del hormigón. Eliminación de restos, limpieza final y retirada de escombros. Carga de escombros sobre camión o contenedor.
Criterio de medición de proyecto: Número de unidades previstas, según documentación gráfica de Proyecto.
Criterio de medición de obra: Se medirá el número de unidades realmente ejecutadas según especificaciones de Proyecto.

| Código | Ud | Descripción | Rendimiento | Precio | Importe |
|---|---|---|---|---|---|
| mt37tod010a | Ud | Torre metálica de celosía de 4,2 m de altura para depósito aéreo de hasta 750 litros, con escalera de acceso y base de fijación del estanque de 1x1 m. (material) | 1.000 | 203827.20 | 203827.20 |
| mt10hmf090aqeg | m³ | Hormigón simple H25 (20) 20/6, no expuesto a ciclos hielo-deshielo, exposición a sulfatos despreciable, sin requerimiento de permeabilidad, docilidad blanda, con cemento grado normal, preparado en central, según NCh 170.Of85 y ACI 318-08. (material) | 0.800 | 56782.09 | 45425.67 |
| mq04cag010a | h | Camión con grúa de hasta 6 t. (maquinaria) | 0.201 | 26847.63 | 5396.37 |
| mq01exn010i | h | Miniretroexcavadora sobre neumáticos, de 37,5 kW. (maquinaria) | 0.413 | 24800.02 | 10242.41 |
| mo020 | h | Maestro 1ª construcción. (mano de obra) | 1.363 | 5466.67 | 7451.07 |
| mo077 | h | Ayudante construcción. (mano de obra) | 1.363 | 4063.51 | 5538.56 |
| % | % | Herramientas | 2 % | 277881.28 | 5557.63 |
|  |  | Costes directos |  |  | 283438.91 |
