# Aplique

- Propiedad del archivo: CYPE INGENIEROS, S.A.
- Formato: FIEBDC-3/2002
- Ámbito geográfico: Chile
- Divisa: CHL
- Costes indirectos: 3.00 %
- Gastos generales: 13.00 %
- Beneficio industrial: 6.00 %
- IVA: 19.00 %

## I Instalaciones

### II Iluminación

#### III Interior

**III160** Ud Aplique.
Aplique de pared, de 402x130x400 mm, para 1 lámpara fluorescente TC-L de 24 W, con cuerpo de luminaria formado por perfiles de aluminio extruido, acabado termoesmaltado, de color blanco; reflector acabado termoesmaltado de color blanco; difusor de policarbonato con chapa microperforada; protección IP20, aislamiento clase F y rendimiento mayor del 65%. Instalación en superficie. Incluso lámparas.
Incluye: Replanteo. Montaje, conexionado y comprobación de su correcto funcionamiento.
Criterio de medición de proyecto: Número de unidades previstas, según documentación gráfica de Proyecto.
Criterio de medición de obra: Se medirá el número de unidades realmente ejecutadas según especificaciones de Proyecto.

| Código | Ud | Descripción | Rendimiento | Precio | Importe |
|---|---|---|---|---|---|
| mt34ode030a | Ud | Aplique de pared, de 402x130x400 mm, para 1 lámpara fluorescente TC-L de 24 W, con cuerpo de luminaria formado por perfiles de aluminio extruido, acabado termoesmaltado, de color blanco; reflector acabado termoesmaltado de color blanco; difusor de policarbonato con chapa microperforada; protección IP20, aislamiento clase F y rendimiento mayor del 65%. (material) | 1.000 | 134693.14 | 134693.14 |
| mt34tuf020e | Ud | Lámpara fluorescente compacta TC-L de 24 W. (material) | 1.000 | 6230.45 | 6230.45 |
| mo003 | h | Maestro 1ª electricista. (mano de obra) | 0.171 | 7698.34 | 1316.42 |
| mo102 | h | Ayudante electricista. (mano de obra) | 0.171 | 5590.43 | 955.96 |
| % | % | Herramientas | 2 % | 143195.97 | 2863.92 |
|  |  | Costes directos |  |  | 146059.89 |
