# Bote sifónico de polipropileno de 110 mm de diámetro, con tapa ciega de acero inoxidable, colocado superficialmente bajo la losa

- Propiedad del archivo: CYPE INGENIEROS, S.A.
- Formato: FIEBDC-3/2002
- Ámbito geográfico: Chile
- Costes indirectos: 0.03 %
- Gastos generales: 13.00 %
- Beneficio industrial: 6.00 %
- IVA: 19.00 %

## I Instalaciones

### IS Evacuación de aguas

#### ISD Derivaciones individuales

**ISD008** Ud Bote sifónico de polipropileno de 110 mm de diámetro, con tapa ciega de acero inoxidable, colocado superficialmente bajo la losa.
Suministro e instalación de bote sifónico de polipropileno de 110 mm de diámetro, con tres entradas de 40 mm de diámetro y una salida de 50 mm de diámetro, con tapa ciega de acero inoxidable, colocado superficialmente bajo la losa. Incluso prolongador. Totalmente montado, conexionado y probado por la empresa instaladora mediante las correspondientes pruebas de servicio (incluidas en este precio).
Incluye: Replanteo. Presentación de tubos, accesorios y piezas especiales. Colocación del bote sifónico. Conexionado. Realización de pruebas de servicio.
Criterio de medición de proyecto: Número de unidades previstas, según documentación gráfica de Proyecto.
Criterio de medición de obra: Se medirá el número de unidades realmente ejecutadas según especificaciones de Proyecto.

| Código | Ud | Descripción | Rendimiento | Precio | Importe |
|---|---|---|---|---|---|
| mt36boa100a | Ud | Bote sifónico de polipropileno de 110 mm de diámetro, con tres entradas de 40 mm de diámetro y una salida de 50 mm de diámetro, con tapa ciega de acero inoxidable. (material) | 1.000 | 13.39 | 13.39 |
| mt36tip010ed | m | Tubo de polipropileno, de 110 mm de diámetro y 2,7 mm de espesor, con extremo abocardado y junta elástica, con el precio incrementado el 15% en concepto de accesorios y piezas especiales. (material) | 0.700 | 5.78 | 4.05 |
| mo007 | h | Maestro 1ª gasfitero. (mano de obra) | 0.276 | 6.50 | 1.79 |
| mo099 | h | Ayudante gasfitero. (mano de obra) | 0.138 | 4.41 | 0.61 |
| % | % | Costes directos complementarios | 2 % | 19.84 | 0.40 |
|  |  | Costes directos |  |  | 20.24 |
