# Ducto oblongo de pared simple helicoidal de acero galvanizado, de 975x515 mm y 1 mm de espesor

- Propiedad del archivo: CYPE INGENIEROS, S.A.
- Formato: FIEBDC-3/2002
- Ámbito geográfico: Chile
- Costes indirectos: 3.00 %
- Gastos generales: 13.00 %
- Beneficio industrial: 6.00 %
- IVA: 16.00 %

## I Instalaciones

### IS Salubridad

#### ISG Ventilación mecánica para garajes

**ISG028** m Ducto oblongo de pared simple helicoidal de acero galvanizado, de 975x515 mm y 1 mm de espesor.
Incluye: Replanteo del recorrido de los ductos. Marcado y posterior anclaje de los soportes de los ductos. Montaje y fijación de ductos. Conexiones entre la red de ductos y los ventiladores o cajas de ventilación.

| Código | Ud | Descripción | Rendimiento | Precio | Importe |
|---|---|---|---|---|---|
| mt42coa100xc | m | Ducto oblongo de pared simple helicoidal de acero galvanizado, de 975x515 mm y 1 mm de espesor, con refuerzos, suministrado en tramos de 3 m, para instalaciones de ventilación y climatización. (material) | 1.050 | 178.19 | 187.10 |
| mt42coa190x | Ud | Repercusión, por m, de material auxiliar para fijación de ductos oblongos de aire de 975x515 mm en instalaciones de ventilación y climatización. (material) | 1.000 | 22.04 | 22.04 |
| op00ato010 |  | Atornillador. | 1.000 | 0.00 | 0.00 |
| op00mar010 |  | Martillo. | 1.000 | 0.00 | 0.00 |
| op00tal010 |  | Taladro. | 1.000 | 0.00 | 0.00 |
| mo011 | h | Maestro 1ª montador de ductos de placa metálica. (mano de obra) | 0.055 | 7.01 | 0.39 |
| mo079 | h | Ayudante montador de ductos de placa metálica. (mano de obra) | 0.055 | 4.77 | 0.26 |
| % | % | Costes directos complementarios | 2 % | 209.79 | 4.20 |
|  |  | Costes directos |  |  | 213.99 |
