# Sombrerete cónico de chapa galvanizada, para ducto de salida de 100 mm de diámetro exterior

- Propiedad del archivo: CYPE INGENIEROS, S.A.
- Formato: FIEBDC-3/2002
- Ámbito geográfico: Chile
- Costes indirectos: 3.00 %
- Gastos generales: 13.00 %
- Beneficio industrial: 6.00 %
- IVA: 16.00 %

## I Instalaciones

### IS Salubridad

#### ISK Ventilación adicional especifica en cocina para viviendas

**ISK040** Ud Sombrerete cónico de chapa galvanizada, para ducto de salida de 100 mm de diámetro exterior.
Incluye: Replanteo. Fijación y colocación mediante elementos de anclaje.

| Código | Ud | Descripción | Rendimiento | Precio | Importe |
|---|---|---|---|---|---|
| mt20cvc100a | Ud | Sombrerete cónico contra la lluvia de chapa galvanizada, para ducto de salida de 100 mm de diámetro exterior y malla de protección contra la entrada de hojas y pájaros. (material) | 1.000 | 70.63 | 70.63 |
| mo009 | h | Maestro 1ª montador. (mano de obra) | 0.154 | 7.01 | 1.08 |
| mo075 | h | Ayudante montador. (mano de obra) | 0.077 | 4.77 | 0.37 |
| % | % | Costes directos complementarios | 2 % | 72.08 | 1.44 |
|  |  | Costes directos |  |  | 73.52 |
