# Aireador de admisión, caudal máximo 10 l/s, de 1200x80x12 mm, para ventilación mecánica

- Propiedad del archivo: CYPE INGENIEROS, S.A.
- Formato: FIEBDC-3/2002
- Ámbito geográfico: Chile
- Costes indirectos: 3.00 %
- Gastos generales: 13.00 %
- Beneficio industrial: 6.00 %
- IVA: 16.00 %

## I Instalaciones

### IS Salubridad

#### ISM Ventilación mecánica para viviendas

**ISM010** Ud Aireador de admisión, caudal máximo 10 l/s, de 1200x80x12 mm, para ventilación mecánica.
Incluye: Replanteo. Fijación del aireador encima de la carpintería.

| Código | Ud | Descripción | Rendimiento | Precio | Importe |
|---|---|---|---|---|---|
| mt20svg035aa | Ud | Aireador de admisión, de aluminio lacado en color a elegir de la carta RAL, caudal máximo 10 l/s, de 1200x80x12 mm, con abertura de 800x12 mm, aislamiento acústico de 39 dB y filtro antipolución tipo S30, para colocar en posición horizontal encima de la carpintería exterior de aluminio o PVC, hasta 80 mm de profundidad. (material) | 1.000 | 42.94 | 42.94 |
| mo009 | h | Maestro 1ª montador. (mano de obra) | 0.165 | 7.01 | 1.16 |
| mo075 | h | Ayudante montador. (mano de obra) | 0.165 | 4.77 | 0.79 |
| % | % | Costes directos complementarios | 2 % | 44.89 | 0.90 |
|  |  | Costes directos |  |  | 45.79 |
