# Abertura de admisión directa a través de cerramiento de fachada

- Propiedad del archivo: CYPE INGENIEROS, S.A.
- Formato: FIEBDC-3/2002
- Ámbito geográfico: Chile
- Costes indirectos: 3.00 %
- Gastos generales: 13.00 %
- Beneficio industrial: 6.00 %
- IVA: 16.00 %

## I Instalaciones

### IS Salubridad

#### ISN Ventilación natural

**ISN010** Ud Abertura de admisión directa a través de cerramiento de fachada, mediante rejilla de intemperie para instalaciones de ventilación, marco frontal y lamas de chapa perfilada de acero galvanizado, de 2000x330 mm, para ventilación natural de bodega.
Incluye: Replanteo. Colocación y fijación.

| Código | Ud | Descripción | Rendimiento | Precio | Importe |
|---|---|---|---|---|---|
| mt42trx370ai1 | Ud | Rejilla de intemperie para instalaciones de ventilación, marco frontal y lamas de chapa perfilada de acero galvanizado, de 2000x330 mm, tela metálica de acero galvanizado con malla de 20x20 mm. (material) | 1.000 | 442.42 | 442.42 |
| mo018 | h | Maestro 1ª construcción. (mano de obra) | 0.551 | 6.79 | 3.74 |
| mo104 | h | Jornal construcción. (mano de obra) | 0.551 | 4.52 | 2.49 |
| % | % | Costes directos complementarios | 2 % | 448.65 | 8.97 |
|  |  | Costes directos |  |  | 457.62 |
