# Sifón en línea de polipropileno de 110 mm de diámetro

- Propiedad del archivo: CYPE INGENIEROS, S.A.
- Formato: FIEBDC-3/2002
- Ámbito geográfico: Chile
- Costes indirectos: 0.03 %
- Gastos generales: 13.00 %
- Beneficio industrial: 6.00 %
- IVA: 19.00 %

## I Instalaciones

### IS Evacuación de aguas

#### ISS Colectores suspendidos

**ISS008** Ud Sifón en línea de polipropileno de 110 mm de diámetro.
Suministro y montaje de sifón en línea de polipropileno de 110 mm de diámetro, registrable, colocado entre el colector de salida y la acometida. Totalmente montado.
Incluye: Replanteo. Instalación del sifón.
Criterio de medición de proyecto: Número de unidades previstas, según documentación gráfica de Proyecto.
Criterio de medición de obra: Se medirá el número de unidades realmente ejecutadas según especificaciones de Proyecto.

| Código | Ud | Descripción | Rendimiento | Precio | Importe |
|---|---|---|---|---|---|
| mt11coe020g | Ud | Sifón en línea de polipropileno de 110 mm de diámetro, registrable. (material) | 1.000 | 45.18 | 45.18 |
| mo007 | h | Maestro 1ª gasfitero. (mano de obra) | 0.386 | 6.50 | 2.51 |
| % | % | Costes directos complementarios | 2 % | 47.69 | 0.95 |
|  |  | Costes directos |  |  | 48.64 |
